# Pavimento drenante "BREINCO"

- Propiedad del archivo: CYPE INGENIEROS, S.A.
- Formato: FIEBDC-3/2002
- Divisa: EUR
- Costes indirectos: 3.00 %
- IVA: 21.00 %

## M Firmes y pavimentos urbanos

### MP Pavimentos urbanos

#### MPD Drenantes

**MPD100** m² Pavimento drenante "BREINCO".
Pavimento drenante de piezas de 60x40x10 cm Llosa Filtra "BREINCO", con juntas drenantes rellenas con gravilla de 2 a 8 mm de diámetro, acabado Grey y tratamiento superficial Air Clean® con propiedades fotocatalíticas y efecto descontaminante, biocida, autolimpiante y reductor de emisiones de NOx, con una resistencia a flexotracción de 4 N/mm², una capacidad drenante de 144 l/(m²·min) y con resistencia al deslizamiento Rd>45 según UNE-EN 16165 y resbaladicidad clase 3 según CTE, para tráfico peatonal. Colocación sobre capa de 5 cm de espesor de gravilla de 2 a 8 mm de diámetro.
Criterio de valoración económica: El precio no incluye la base soporte.
Incluye: Extendido de la capa base de gravilla. Colocación del pavimento. Relleno de las juntas drenantes con gravilla.
Criterio de medición de proyecto: Superficie medida según documentación gráfica de Proyecto.
Criterio de medición de obra: Se medirá la superficie realmente ejecutada según especificaciones de Proyecto.

| Código | Ud | Descripción | Rendimiento | Precio | Importe |
|---|---|---|---|---|---|
| mt18bre010a | m² | Piezas de 60x40x10 cm Llosa Filtra "BREINCO", con juntas drenantes, acabado Grey y tratamiento superficial Air Clean® con propiedades fotocatalíticas y efecto descontaminante, biocida, autolimpiante y reductor de emisiones de NOx. (material) | 1.000 | 37.16 | 37.16 |
| mt01arp032a | m³ | Gravilla caliza de machaqueo de 2 a 8 mm de diámetro. (material) | 0.078 | 24.72 | 1.93 |
| mo041 | h | Oficial 1ª construcción de obra civil. (mano de obra) | 0.660 | 22.13 | 14.61 |
| mo087 | h | Ayudante construcción de obra civil. (mano de obra) | 0.660 | 21.02 | 13.87 |
| % | % | Costes directos complementarios | 2 % | 67.57 | 1.35 |
|  |  | Costes directos |  |  | 68.92 |
