# Pavimento drenante, con piezas prefabricadas de hormigón y césped

- Propiedad del archivo: CYPE INGENIEROS, S.A.
- Formato: FIEBDC-3/2002
- Divisa: EUR
- Costes indirectos: 3.00 %
- IVA: 21.00 %

## M Firmes y pavimentos urbanos

### MP Pavimentos urbanos

#### MPD Drenantes

**MPD230** m² Pavimento drenante, con piezas prefabricadas de hormigón y césped.
Pavimento drenante, para tráfico peatonal, con una resistencia a flexotracción de 3,5 N/mm², una capacidad drenante de 144 l/(m²·min) y con resistencia al deslizamiento Rd>45 según UNE-EN 16165 y resbaladicidad clase 3 según CTE, formado por capa de nivelación compactada de arena con granulometría de 0 a 5 mm de diámetro, limpia, de 5 cm de espesor, piezas drenantes prefabricadas de hormigón de 60x40x9,5 cm, color gris, con huecos rellenos con tierra vegetal cribada y mezcla de semilla para césped cubriendo la rejilla alveolar.
Criterio de valoración económica: El precio no incluye la base soporte.
Incluye: Transporte y descarga del material a pie de tajo. Extendido y compactación de la capa de nivelación. Disposición de las piezas prefabricadas. Abonado de fondo y extendido de la capa de relleno. Distribución de semillas. Tapado con mantillo. Primer riego.
Criterio de medición de proyecto: Superficie medida según documentación gráfica de Proyecto.
Criterio de medición de obra: Se medirá la superficie realmente ejecutada según especificaciones de Proyecto.

| Código | Ud | Descripción | Rendimiento | Precio | Importe |
|---|---|---|---|---|---|
| mt01ara010a | m³ | Arena con granulometría de 0 a 5 mm de diámetro, limpia. (material) | 0.050 | 14.61 | 0.73 |
| mt18bre020a | m² | Piezas drenantes prefabricadas de hormigón de 60x40x9,5 cm, color gris, clase resistente a flexión 1, clase resistente según la carga de rotura 45, coeficiente de absorción de agua <= 6%, clase de desgaste por abrasión 3, según UNE-EN 1339. (material) | 1.050 | 12.18 | 12.79 |
| mt48tif020a | kg | Abono para presiembra de césped. (material) | 0.100 | 1.47 | 0.15 |
| mt48tie030a | m³ | Tierra vegetal cribada, suministrada a granel. (material) | 0.040 | 24.21 | 0.97 |
| mt48tis010a | kg | Mezcla de semilla para césped. (material) | 0.035 | 6.41 | 0.22 |
| mt48tie040 | kg | Mantillo limpio cribado. (material) | 5.000 | 0.03 | 0.15 |
| mt08aaa010a | m³ | Agua. (material) | 0.050 | 1.53 | 0.08 |
| mq01pan070b | h | Mini pala cargadora sobre neumáticos, de 52 kW/1 m³ kW. (maquinaria) | 0.023 | 37.53 | 0.86 |
| mq02rod010d | h | Bandeja vibrante de guiado manual, de 300 kg, anchura de trabajo 70 cm, reversible. (maquinaria) | 0.023 | 7.30 | 0.17 |
| mo041 | h | Oficial 1ª construcción de obra civil. (mano de obra) | 0.110 | 23.10 | 2.54 |
| mo087 | h | Ayudante construcción de obra civil. (mano de obra) | 0.220 | 21.94 | 4.83 |
| mo040 | h | Oficial 1ª jardinero. (mano de obra) | 0.220 | 23.10 | 5.08 |
| mo115 | h | Peón jardinero. (mano de obra) | 0.440 | 21.69 | 9.54 |
| % | % | Costes directos complementarios | 2 % | 38.11 | 0.76 |
|  |  | Costes directos |  |  | 38.87 |
