# Empedrado

- Propiedad del archivo: CYPE INGENIEROS, S.A.
- Formato: FIEBDC-3/2002
- Divisa: EUR
- Costes indirectos: 3.00 %
- IVA: 21.00 %

## M Firmes y pavimentos urbanos

### MP Pavimentos urbanos

#### MPP De piedra natural

**MPP030** m² Empedrado.
Empedrado realizado con árido de canto rodado de 10 a 12 mm de tamaño máximo, colocado a tizón, con disposición irregular, sobre capa de mortero de cemento CEM II/B-P 32,5 N tipo M-7,5, de 60 mm de espesor. Incluso replanteo, colocación y retirada de encofrados, riego y rejuntado con lechada de cemento, retirada en fresco de los restos de lechada y limpieza final.
Incluye: Replanteo. Colocación de encofrados. Extendido de la capa de mortero. Colocación individual de los áridos. Aplicación de la lechada de cemento. Retirada de encofrados. Limpieza final.
Criterio de medición de proyecto: Superficie medida en proyección horizontal, según documentación gráfica de Proyecto.
Criterio de medición de obra: Se medirá, en proyección horizontal, la superficie realmente ejecutada según especificaciones de Proyecto.

| Código | Ud | Descripción | Rendimiento | Precio | Importe |
|---|---|---|---|---|---|
| mt09mor010d | m³ | Mortero de cemento CEM II/B-P 32,5 N tipo M-7,5, confeccionado en obra con 300 kg/m³ de cemento y una proporción en volumen 1/5. (material) | 0.060 | 124.95 | 7.50 |
| mt01arp170a | t | Cantos rodados seleccionados, de 10 a 12 mm de tamaño máximo, para empedrados. (material) | 0.016 | 22.99 | 0.37 |
| mt09lec020a | m³ | Lechada de cemento CEM II/B-P 32,5 N 1/2. (material) | 0.002 | 133.53 | 0.27 |
| mt08aaa010a | m³ | Agua. (material) | 0.010 | 1.53 | 0.02 |
| mo041 | h | Oficial 1ª construcción de obra civil. (mano de obra) | 2.310 | 22.13 | 51.12 |
| mo087 | h | Ayudante construcción de obra civil. (mano de obra) | 2.310 | 21.02 | 48.56 |
| % | % | Costes directos complementarios | 2 % | 107.84 | 2.16 |
|  |  | Costes directos |  |  | 110.00 |
