# Marca vial longitudinal de enmascaramiento

- Propiedad del archivo: CYPE INGENIEROS, S.A.
- Formato: FIEBDC-3/2002
- Divisa: EUR
- Costes indirectos: 3.00 %
- IVA: 21.00 %

## M Firmes y pavimentos urbanos

### MS Señalización viaria

#### MSH Señalización horizontal

**MSH050** m Marca vial longitudinal de enmascaramiento.
Aplicación manual de pintura alcídica color negro, para marca vial longitudinal de enmascaramiento, de 40 cm de anchura.
Incluye: Replanteo. Barrido mediante barredora mecánica. Aplicación manual de la mezcla.
Criterio de medición de proyecto: Longitud medida según documentación gráfica de Proyecto.
Criterio de medición de obra: Se medirá la longitud realmente ejecutada según especificaciones de Proyecto.

| Código | Ud | Descripción | Rendimiento | Precio | Importe |
|---|---|---|---|---|---|
| mt27mvh030c | kg | Pintura alcídica color negro, según UNE-EN 1871. (material) | 0.288 | 3.09 | 0.89 |
| mo041 | h | Oficial 1ª construcción de obra civil. (mano de obra) | 0.024 | 22.13 | 0.53 |
| mo087 | h | Ayudante construcción de obra civil. (mano de obra) | 0.012 | 21.02 | 0.25 |
| % | % | Costes directos complementarios | 2 % | 1.67 | 0.03 |
|  |  | Costes directos |  |  | 1.70 |
