# Marca vial longitudinal de enmascaramiento

- Propiedad del archivo: CYPE INGENIEROS, S.A.
- Formato: FIEBDC-3/2002
- Divisa: EUR
- Costes indirectos: 3.00 %
- IVA: 21.00 %

## M Firmes y pavimentos urbanos

### MS Señalización viaria

#### MSH Señalización horizontal

**MSH050** m Marca vial longitudinal de enmascaramiento.
Aplicación mecánica con máquina de accionamiento manual de pintura alcídica color negro, para marca vial longitudinal de enmascaramiento, de 40 cm de anchura.
Incluye: Replanteo. Barrido mediante barredora mecánica. Aplicación mecánica de la mezcla con máquina de accionamiento manual.
Criterio de medición de proyecto: Longitud medida según documentación gráfica de Proyecto.
Criterio de medición de obra: Se medirá la longitud realmente ejecutada según especificaciones de Proyecto.

| Código | Ud | Descripción | Rendimiento | Precio | Importe |
|---|---|---|---|---|---|
| mt27mvh030c | kg | Pintura alcídica color negro, según UNE-EN 1871. (material) | 0.288 | 3.09 | 0.89 |
| mq11bar010 | h | Barredora remolcada con motor auxiliar. (maquinaria) | 0.001 | 67.98 | 0.07 |
| mq08war010a | h | Máquina manual, para pintar marcas viales sobre la calzada. (maquinaria) | 0.006 | 34.26 | 0.21 |
| mo041 | h | Oficial 1ª construcción de obra civil. (mano de obra) | 0.009 | 22.13 | 0.20 |
| mo087 | h | Ayudante construcción de obra civil. (mano de obra) | 0.004 | 21.02 | 0.08 |
| % | % | Costes directos complementarios | 2 % | 1.45 | 0.03 |
|  |  | Costes directos |  |  | 1.48 |
