# Separador de carril bici

- Propiedad del archivo: CYPE INGENIEROS, S.A.
- Formato: FIEBDC-3/2002
- Divisa: EUR
- Costes indirectos: 3.00 %
- IVA: 21.00 %

## M Firmes y pavimentos urbanos

### MS Señalización viaria

#### MSR Reductores de velocidad y separadores viales

**MSR010** Ud Separador de carril bici.
Separador de carril bici, de plástico reciclado en un 100%, de 77,5x16,4x8 cm, de color rojo, con 6 bandas reflectantes. Incluso anclajes químicos para la fijación del separador sobre el pavimento existente.
Incluye: Replanteo. Colocación sobre el pavimento existente y fijación al mismo.
Criterio de medición de proyecto: Número de unidades previstas, según documentación gráfica de Proyecto.
Criterio de medición de obra: Se medirá el número de unidades realmente colocadas según especificaciones de Proyecto.

| Código | Ud | Descripción | Rendimiento | Precio | Importe |
|---|---|---|---|---|---|
| mt52svi010d | Ud | Separador de carril bici, de plástico reciclado en un 100%, de 77,5x16,4x8 cm, de color rojo, con 6 bandas reflectantes. (material) | 1.000 | 26.56 | 26.56 |
| mt26aaq010c | Ud | Anclaje químico compuesto por resina y varilla roscada de acero galvanizado calidad 5.8, según UNE-EN ISO 898-1; con tuerca y arandela, de 12 mm de diámetro. (material) | 4.000 | 3.98 | 15.92 |
| mo041 | h | Oficial 1ª construcción de obra civil. (mano de obra) | 0.220 | 23.10 | 5.08 |
| mo087 | h | Ayudante construcción de obra civil. (mano de obra) | 0.440 | 21.94 | 9.65 |
| % | % | Costes directos complementarios | 2 % | 57.21 | 1.14 |
|  |  | Costes directos |  |  | 58.35 |
