# Campo de fútbol 3x3, sistema Compofútbol X-Tress "COMPOSAN INDUSTRIAL Y TECNOLOGÍA"

- Propiedad del archivo: CYPE INGENIEROS, S.A.
- Formato: FIEBDC-3/2002
- Divisa: EUR
- Costes indirectos: 3.00 %
- IVA: 21.00 %

## T Equipamiento urbano

### TA Instalaciones deportivas completas

#### TAF Campos de fútbol

**TAF010** Ud Campo de fútbol 3x3, sistema Compofútbol X-Tress "COMPOSAN INDUSTRIAL Y TECNOLOGÍA".
Campo de fútbol 3x3, de 16x8 m, sistema Compofútbol X-Tress "COMPOSAN INDUSTRIAL Y TECNOLOGÍA", con una puerta de acceso y lunas de vidrio de seguridad templado, de 12 mm de espesor, formado por una estructura metálica modular, compuesta por perfiles, tubos y pilares, de acero S235JR laminado en caliente; un conjunto de lunas de vidrio de seguridad templado, de 12 mm de espesor, con taladros para fijación a la estructura; un juego de dos redes de portería, color blanco; 8 mástiles de red de protección de fondo para fijar sobre la estructura metálica, de tubo de acero galvanizado, de 60 mm de diámetro y 2 m de altura; y 32 m² de red de protección de fondo, color blanco. Incluso elementos de fijación.
Criterio de valoración económica: El precio no incluye el pavimento deportivo.
Incluye: Replanteo. Montaje y fijación de la estructura metálica. Colocación y fijación de las lunas de vidrio. Fijación de las redes de portería. Montaje y fijación, sobre la estructura metálica, de los mástiles de las redes de protección de fondo. Fijación de las redes de protección de fondo.
Criterio de medición de proyecto: Número de unidades previstas, según documentación gráfica de Proyecto.
Criterio de medición de obra: Se medirá el número de unidades realmente ejecutadas según especificaciones de Proyecto.

| Código | Ud | Descripción | Rendimiento | Precio | Importe |
|---|---|---|---|---|---|
| mt47cit450d | Ud | Estructura metálica modular para campo de fútbol 3x3, de 16x8 m, con una puerta de acceso, sistema Compofútbol X-Tress "COMPOSAN INDUSTRIAL Y TECNOLOGÍA", compuesta por perfiles, tubos y pilares, de acero S235JR laminado en caliente, acabado lacado, color azul, con elementos de fijación. (material) | 1.000 | 9071.75 | 9071.75 |
| mt47cit460d | Ud | Conjunto de lunas de vidrio de seguridad templado, de 12 mm de espesor, con taladros para fijación a la estructura, para campo de fútbol 3x3, de 16x8 m, sistema Compofútbol X-Tress "COMPOSAN INDUSTRIAL Y TECNOLOGÍA", incluso tornillería, elementos auxiliares y pequeño material. (material) | 1.000 | 3972.03 | 3972.03 |
| mt47cit470b | Ud | Juego de dos redes de portería, color blanco, para campo de fútbol 3x3, sistema Compofútbol X-Tress "COMPOSAN INDUSTRIAL Y TECNOLOGÍA". (material) | 1.000 | 42.44 | 42.44 |
| mt47cit480b | Ud | Mástil de red de protección de fondo para fijar sobre la estructura metálica, de tubo de acero galvanizado, de 60 mm de diámetro y 2 m de altura, para campo de fútbol 3x3, sistema Compofútbol X-Tress "COMPOSAN INDUSTRIAL Y TECNOLOGÍA", acabado lacado, color azul, con elementos de fijación. (material) | 8.000 | 105.36 | 842.88 |
| mt47cit490b | m² | Red de protección de fondo, color blanco, para campo de fútbol 3x3, sistema Compofútbol X-Tress "COMPOSAN INDUSTRIAL Y TECNOLOGÍA". (material) | 32.000 | 2.47 | 79.04 |
| mo041 | h | Oficial 1ª construcción de obra civil. (mano de obra) | 35.200 | 23.10 | 813.12 |
| mo087 | h | Ayudante construcción de obra civil. (mano de obra) | 35.200 | 21.94 | 772.29 |
| % | % | Costes directos complementarios | 2 % | 15593.55 | 311.87 |
|  |  | Costes directos |  |  | 15905.42 |
