# Conjunto de pivotes de equilibrio

- Propiedad del archivo: CYPE INGENIEROS, S.A.
- Formato: FIEBDC-3/2002
- Divisa: EUR
- Costes indirectos: 3.00 %
- IVA: 21.00 %

## T Equipamiento urbano

### TD Equipamientos deportivos

#### TDA Circuito de ejercicios a pie

**TDA120** Ud Conjunto de pivotes de equilibrio.
Conjunto de 6 pivotes para ejercicios de equilibrio y coordinación, colocados según un trazado previo, formados por un poste cuadrado de 0,15 m de lado y 0,40 m de altura vista, de madera de pino silvestre, tratada en autoclave, con clase de uso 4 según UNE-EN 335, acabada con barniz protector, con un tablero de forma hexagonal de 0,15 m² apoyado sobre el poste, con tornillería de acero galvanizado, embutida y protegida con tapones de seguridad, para usuarios de más de 12 años, con zona de seguridad de 30,00 m² y 0,40 m de altura libre de caída, fijados a una base de hormigón HM-20/P/20/X0. Incluso replanteo, excavación manual del terreno y fijación del equipamiento deportivo. Totalmente montado y probado.
Incluye: Replanteo. Excavación con medios manuales. Hormigonado de la base de apoyo. Montaje y fijación del equipamiento deportivo. Realización de pruebas de servicio.
Criterio de medición de proyecto: Número de unidades previstas, según documentación gráfica de Proyecto.
Criterio de medición de obra: Se medirá el número de unidades realmente ejecutadas según especificaciones de Proyecto.

| Código | Ud | Descripción | Rendimiento | Precio | Importe |
|---|---|---|---|---|---|
| mt10hmf010tLc | m³ | Hormigón HM-20/P/20/X0, fabricado en central. (material) | 0.600 | 83.57 | 50.14 |
| mt52dep120s | Ud | Pivote para ejercicios de equilibrio y coordinación, formado por un poste cuadrado de 0,15 m de lado y 0,40 m de altura vista, de madera de pino silvestre, tratada en autoclave, con clase de uso 4 según UNE-EN 335, acabada con barniz protector, con un tablero de forma hexagonal de 0,15 m² apoyado sobre el poste, con tornillería de acero galvanizado, embutida y protegida con tapones de seguridad, para usuarios de más de 12 años, con zona de seguridad de 5,00 m² y 0,40 m de altura libre de caída, incluso elementos de fijación. Según UNE-EN 1176-1. (material) | 6.000 | 221.70 | 1330.20 |
| op00tal010 |  | Taladro. | 1.000 | 0.00 | 0.00 |
| op00ato010 |  | Atornillador. | 1.000 | 0.00 | 0.00 |
| mo041 | h | Oficial 1ª construcción de obra civil. (mano de obra) | 0.660 | 22.13 | 14.61 |
| mo087 | h | Ayudante construcción de obra civil. (mano de obra) | 0.990 | 21.02 | 20.81 |
| % | % | Costes directos complementarios | 2 % | 1415.76 | 28.32 |
|  |  | Costes directos |  |  | 1444.08 |
