# Canasta de minibasket

- Propiedad del archivo: CYPE INGENIEROS, S.A.
- Formato: FIEBDC-3/2002
- Divisa: EUR
- Costes indirectos: 3.00 %
- IVA: 21.00 %

## T Equipamiento urbano

### TD Equipamientos deportivos

#### TDG Juegos deportivos

**TDG010** Ud Canasta de minibasket.
Canasta fija de minibasket de 3,2 m de altura formada por: poste de tubo de acero de 90 mm de diámetro y 3 mm de espesor, con codo curvado soldado, cuadro de tubo rectangular de 50x30 cm y tirantes de tubo de acero, todo ello pintado con polvo de poliéster, tablero de metacrilato, de 120x90 cm y 15 mm de espesor, aro de varilla maciza de 20 mm de espesor colocado a una altura de 2,6 m y red de algodón con cuerdas de 6 mm de diámetro con doce puntos de fijación al aro, para usuarios de más de 6 años, empotrada 60 cm en una base de hormigón HM-20/P/20/X0.
Criterio de valoración económica: El precio incluye la excavación.
Incluye: Replanteo. Excavación con medios manuales. Hormigonado de la base de apoyo. Colocación.
Criterio de medición de proyecto: Número de unidades previstas, según documentación gráfica de Proyecto.
Criterio de medición de obra: Se medirá el número de unidades realmente ejecutadas según especificaciones de Proyecto.

| Código | Ud | Descripción | Rendimiento | Precio | Importe |
|---|---|---|---|---|---|
| mt52dep220b | Ud | Canasta fija de minibasket de 3,2 m de altura formada por: poste de tubo de acero de 90 mm de diámetro y 3 mm de espesor, con codo curvado soldado, cuadro de tubo rectangular de 50x30 cm y tirantes de tubo de acero, todo ello pintado con polvo de poliéster, tablero de metacrilato, de 120x90 cm y 15 mm de espesor, aro de varilla maciza de 20 mm de espesor colocado a una altura de 2,6 m y red de algodón con cuerdas de 6 mm de diámetro con doce puntos de fijación al aro, para usuarios de más de 6 años. (material) | 1.000 | 1058.44 | 1058.44 |
| mt10hmf010tLc | m³ | Hormigón HM-20/P/20/X0, fabricado en central. (material) | 0.220 | 83.57 | 18.39 |
| mo041 | h | Oficial 1ª construcción de obra civil. (mano de obra) | 1.100 | 23.10 | 25.41 |
| mo087 | h | Ayudante construcción de obra civil. (mano de obra) | 1.650 | 21.94 | 36.20 |
| mo011 | h | Oficial 1ª montador. (mano de obra) | 2.200 | 23.74 | 52.23 |
| mo080 | h | Ayudante montador. (mano de obra) | 2.200 | 21.94 | 48.27 |
| % | % | Costes directos complementarios | 2 % | 1238.94 | 24.78 |
|  |  | Costes directos |  |  | 1263.72 |
