# Portería de balonmano o de fútbol sala

- Propiedad del archivo: CYPE INGENIEROS, S.A.
- Formato: FIEBDC-3/2002
- Divisa: EUR
- Costes indirectos: 3.00 %
- IVA: 21.00 %

## T Equipamiento urbano

### TD Equipamientos deportivos

#### TDG Juegos deportivos

**TDG060** Ud Portería de balonmano o de fútbol sala.
Portería trasladable de balonmano o fútbol sala de 3 m de base y 2 m de altura formada por: postes y larguero de sección cuadrada de 80x80 mm, de madera, acabado con barniz de poliuretano, en franjas blancas y rojas, base de tubo de sección circular de 33 mm de diámetro y red de polietileno con cuerdas de 4 mm de diámetro con soportes de poliamida para sujeción de la red a la portería, colocación con taco químico, arandela y tornillo.
Criterio de valoración económica: El precio no incluye la superficie soporte.
Incluye: Replanteo. Colocación.
Criterio de medición de proyecto: Número de unidades previstas, según documentación gráfica de Proyecto.
Criterio de medición de obra: Se medirá el número de unidades realmente ejecutadas según especificaciones de Proyecto.

| Código | Ud | Descripción | Rendimiento | Precio | Importe |
|---|---|---|---|---|---|
| mt52dep270z | Ud | Portería trasladable de balonmano o fútbol sala de 3 m de base y 2 m de altura formada por: postes y larguero de sección cuadrada de 80x80 mm, de madera, acabado con barniz de poliuretano, en franjas blancas y rojas, base de tubo de sección circular de 33 mm de diámetro y red de polietileno con cuerdas de 4 mm de diámetro con soportes de poliamida para sujeción de la red a la portería, incluso pletina antivuelco para atornillar el tubo a la superficie soporte. (material) | 1.000 | 597.87 | 597.87 |
| mt50spl105b | Ud | Fijación compuesta por taco químico, arandela y tornillo de acero. (material) | 0.340 | 5.82 | 1.98 |
| mo011 | h | Oficial 1ª montador. (mano de obra) | 0.275 | 23.74 | 6.53 |
| mo080 | h | Ayudante montador. (mano de obra) | 0.275 | 21.94 | 6.03 |
| % | % | Costes directos complementarios | 2 % | 612.41 | 12.25 |
|  |  | Costes directos |  |  | 624.66 |
