# Portería de balonmano o de fútbol sala

- Propiedad del archivo: CYPE INGENIEROS, S.A.
- Formato: FIEBDC-3/2002
- Divisa: EUR
- Costes indirectos: 3.00 %
- IVA: 21.00 %

## T Equipamiento urbano

### TD Equipamientos deportivos

#### TDG Juegos deportivos

**TDG060** Ud Portería de balonmano o de fútbol sala.
Portería fija de balonmano o fútbol sala de 3 m de base y 2 m de altura formada por: postes y larguero de sección cuadrada de 80x80 mm, de madera, acabado con barniz de poliuretano, en franjas blancas y rojas, y red de nylon con cuerdas de 3,5 mm de diámetro con soportes de poliamida para sujeción de la red a la portería, colocación mediante soldadura.
Criterio de valoración económica: El precio no incluye la superficie soporte.
Incluye: Replanteo. Colocación.
Criterio de medición de proyecto: Número de unidades previstas, según documentación gráfica de Proyecto.
Criterio de medición de obra: Se medirá el número de unidades realmente ejecutadas según especificaciones de Proyecto.

| Código | Ud | Descripción | Rendimiento | Precio | Importe |
|---|---|---|---|---|---|
| mt52dep270m | Ud | Portería fija de balonmano o fútbol sala de 3 m de base y 2 m de altura formada por: postes y larguero de sección cuadrada de 80x80 mm, de madera, acabado con barniz de poliuretano, en franjas blancas y rojas, y red de nylon con cuerdas de 3,5 mm de diámetro con soportes de poliamida para sujeción de la red a la portería, incluso botes de acero para empotrar los postes. (material) | 1.000 | 554.96 | 554.96 |
| mo041 | h | Oficial 1ª construcción de obra civil. (mano de obra) | 1.650 | 23.10 | 38.12 |
| mo087 | h | Ayudante construcción de obra civil. (mano de obra) | 2.200 | 21.94 | 48.27 |
| mo011 | h | Oficial 1ª montador. (mano de obra) | 0.275 | 23.74 | 6.53 |
| mo080 | h | Ayudante montador. (mano de obra) | 0.275 | 21.94 | 6.03 |
| % | % | Costes directos complementarios | 2 % | 653.91 | 13.08 |
|  |  | Costes directos |  |  | 666.99 |
