# Mesa de hormigón prefabricado

- Propiedad del archivo: CYPE INGENIEROS, S.A.
- Formato: FIEBDC-3/2002
- Divisa: EUR
- Costes indirectos: 3.00 %
- IVA: 21.00 %

## T Equipamiento urbano

### TM Mobiliario urbano

#### TMB Bancos, sillas y mesas

**TMB065** Ud Mesa de hormigón prefabricado.
Mesa para picnic de hormigón prefabricado, de 800x1600x760 cm, acabado con tratamiento antigrafiti, color blanco.
Incluye: Replanteo. Colocación.
Criterio de medición de proyecto: Número de unidades previstas, según documentación gráfica de Proyecto.
Criterio de medición de obra: Se medirá el número de unidades realmente ejecutadas según especificaciones de Proyecto.

| Código | Ud | Descripción | Rendimiento | Precio | Importe |
|---|---|---|---|---|---|
| mt52mug205a | Ud | Mesa para picnic de hormigón prefabricado, de 800x1600x760 cm, acabado con tratamiento antigrafiti, color blanco. (material) | 1.000 | 552.83 | 552.83 |
| mq04cag010a | h | Camión con grúa de hasta 6 t. (maquinaria) | 0.506 | 56.47 | 28.57 |
| mo041 | h | Oficial 1ª construcción de obra civil. (mano de obra) | 0.506 | 23.10 | 11.69 |
| mo087 | h | Ayudante construcción de obra civil. (mano de obra) | 0.506 | 21.94 | 11.10 |
| % | % | Costes directos complementarios | 2 % | 604.19 | 12.08 |
|  |  | Costes directos |  |  | 616.27 |
