# Contenedor de carga trasera, de polietileno

- Propiedad del archivo: CYPE INGENIEROS, S.A.
- Formato: FIEBDC-3/2002
- Divisa: EUR
- Costes indirectos: 3.00 %
- IVA: 21.00 %

## T Equipamiento urbano

### TM Mobiliario urbano

#### TMC Contenedores

**TMC010** Ud Contenedor de carga trasera, de polietileno.
Contenedor de carga trasera de polietileno de alta densidad para recogida selectiva de papel y cartón, de 340 l de capacidad y 136 kg de carga máxima, de 620x856x1095 mm, color azul, provisto de dos ruedas de 200 mm de diámetro con llantas de polipropileno y cubierta de caucho macizo sobre eje electrocincado, asas auxiliares, bandas reflectantes, pedal de apertura de tapa y cerradura.
Incluye: Descarga en obra. Montaje.
Criterio de medición de proyecto: Número de unidades previstas, según documentación gráfica de Proyecto.
Criterio de medición de obra: Se medirá el número de unidades realmente ejecutadas según especificaciones de Proyecto.

| Código | Ud | Descripción | Rendimiento | Precio | Importe |
|---|---|---|---|---|---|
| mt52muc010ieew | Ud | Contenedor de carga trasera de polietileno de alta densidad para recogida selectiva de papel y cartón, de 340 l de capacidad y 136 kg de carga máxima, de 620x856x1095 mm, color azul, resistente a los rayos ultravioleta, a la intemperie, a las soluciones ácidas y alcalinas, a hongos y bacterias y a detergentes, provisto de dos ruedas de 200 mm de diámetro con llantas de polipropileno y cubierta de caucho macizo sobre eje electrocincado, asas auxiliares, bandas reflectantes, pedal de apertura de tapa y cerradura. Según UNE-EN 840-1. (material) | 1.000 | 110.85 | 110.85 |
| mo087 | h | Ayudante construcción de obra civil. (mano de obra) | 0.110 | 21.02 | 2.31 |
| % | % | Costes directos complementarios | 2 % | 113.16 | 2.26 |
|  |  | Costes directos |  |  | 115.42 |
