# Jardinera de fundición

- Propiedad del archivo: CYPE INGENIEROS, S.A.
- Formato: FIEBDC-3/2002
- Divisa: EUR
- Costes indirectos: 3.00 %
- IVA: 21.00 %

## T Equipamiento urbano

### TM Mobiliario urbano

#### TMJ Jardineras

**TMJ010** Ud Jardinera de fundición.
Jardinera lineal de fundición, de 153x45x49 cm, pintada en color negro.
Incluye: Colocación de la jardinera. Eliminación y limpieza del material sobrante.
Criterio de medición de proyecto: Número de unidades previstas, según documentación gráfica de Proyecto.
Criterio de medición de obra: Se medirá el número de unidades realmente ejecutadas según especificaciones de Proyecto.

| Código | Ud | Descripción | Rendimiento | Precio | Importe |
|---|---|---|---|---|---|
| mt52mug100e | Ud | Jardinera lineal de fundición, de 153x45x49 cm, pintada en color negro. (material) | 1.000 | 1004.08 | 1004.08 |
| mq04cag010a | h | Camión con grúa de hasta 6 t. (maquinaria) | 0.484 | 56.47 | 27.33 |
| mo041 | h | Oficial 1ª construcción de obra civil. (mano de obra) | 0.484 | 23.10 | 11.18 |
| mo087 | h | Ayudante construcción de obra civil. (mano de obra) | 0.792 | 21.94 | 17.38 |
| % | % | Costes directos complementarios | 2 % | 1059.97 | 21.20 |
|  |  | Costes directos |  |  | 1081.17 |
