# Jardinera de fundición

- Propiedad del archivo: CYPE INGENIEROS, S.A.
- Formato: FIEBDC-3/2002
- Divisa: EUR
- Costes indirectos: 3.00 %
- IVA: 21.00 %

## T Equipamiento urbano

### TM Mobiliario urbano

#### TMJ Jardineras

**TMJ010** Ud Jardinera de fundición.
Jardinera circular de fundición, de 90 cm de diámetro, pintada en color negro.
Incluye: Colocación de la jardinera. Eliminación y limpieza del material sobrante.
Criterio de medición de proyecto: Número de unidades previstas, según documentación gráfica de Proyecto.
Criterio de medición de obra: Se medirá el número de unidades realmente ejecutadas según especificaciones de Proyecto.

| Código | Ud | Descripción | Rendimiento | Precio | Importe |
|---|---|---|---|---|---|
| mt52mug100i | Ud | Jardinera circular de fundición, de 90 cm de diámetro, pintada en color negro. (material) | 1.000 | 1071.31 | 1071.31 |
| mq04cag010a | h | Camión con grúa de hasta 6 t. (maquinaria) | 0.473 | 56.47 | 26.71 |
| mo041 | h | Oficial 1ª construcción de obra civil. (mano de obra) | 0.473 | 23.10 | 10.93 |
| mo087 | h | Ayudante construcción de obra civil. (mano de obra) | 0.770 | 21.94 | 16.89 |
| % | % | Costes directos complementarios | 2 % | 1125.84 | 22.52 |
|  |  | Costes directos |  |  | 1148.36 |
