# Jardinera de hormigón prefabricado

- Propiedad del archivo: CYPE INGENIEROS, S.A.
- Formato: FIEBDC-3/2002
- Divisa: EUR
- Costes indirectos: 3.00 %
- IVA: 21.00 %

## T Equipamiento urbano

### TM Mobiliario urbano

#### TMJ Jardineras

**TMJ050** Ud Jardinera de hormigón prefabricado.
Jardinera circular de hormigón prefabricado, de 130 cm de diámetro y 65 cm de altura.
Incluye: Colocación de la jardinera. Eliminación y limpieza del material sobrante.
Criterio de medición de proyecto: Número de unidades previstas, según documentación gráfica de Proyecto.
Criterio de medición de obra: Se medirá el número de unidades realmente ejecutadas según especificaciones de Proyecto.

| Código | Ud | Descripción | Rendimiento | Precio | Importe |
|---|---|---|---|---|---|
| mt52mug240k | Ud | Jardinera circular de hormigón prefabricado, de 130 cm de diámetro y 65 cm de altura. (material) | 1.000 | 823.08 | 823.08 |
| mq04cag010a | h | Camión con grúa de hasta 6 t. (maquinaria) | 0.880 | 56.47 | 49.69 |
| mo041 | h | Oficial 1ª construcción de obra civil. (mano de obra) | 0.880 | 22.13 | 19.47 |
| mo087 | h | Ayudante construcción de obra civil. (mano de obra) | 1.540 | 21.02 | 32.37 |
| % | % | Costes directos complementarios | 2 % | 924.61 | 18.49 |
|  |  | Costes directos |  |  | 943.10 |
