# Parasol de lona

- Propiedad del archivo: CYPE INGENIEROS, S.A.
- Formato: FIEBDC-3/2002
- Divisa: EUR
- Costes indirectos: 3.00 %
- IVA: 21.00 %

## T Equipamiento urbano

### TM Mobiliario urbano

#### TMP Parasoles

**TMP010** Ud Parasol de lona.
Parasol con cubierta de lona de tejido acrílico de 200 g/m², de 240 cm de diámetro y mástil de madera de pino silvestre, tratada en autoclave, con clase de uso 4 según UNE-EN 335, de 350 cm de longitud y 5 cm de diámetro con base móvil prefabricada de hormigón, de 50 cm de diámetro, con ruedas extraíbles.
Incluye: Montaje.
Criterio de medición de proyecto: Número de unidades previstas, según documentación gráfica de Proyecto.
Criterio de medición de obra: Se medirá el número de unidades realmente ejecutadas según especificaciones de Proyecto.

| Código | Ud | Descripción | Rendimiento | Precio | Importe |
|---|---|---|---|---|---|
| mt52par010h | Ud | Parasol con cubierta de lona de tejido acrílico de 200 g/m², de 240 cm de diámetro y mástil de madera de pino silvestre, tratada en autoclave, con clase de uso 4 según UNE-EN 335, de 350 cm de longitud y 5 cm de diámetro. (material) | 1.000 | 171.64 | 171.64 |
| mt52par030 | Ud | Base móvil prefabricada de hormigón, de 50 cm de diámetro, con ruedas extraíbles. (material) | 1.000 | 57.21 | 57.21 |
| mo087 | h | Ayudante construcción de obra civil. (mano de obra) | 0.110 | 21.94 | 2.41 |
| % | % | Costes directos complementarios | 2 % | 231.26 | 4.63 |
|  |  | Costes directos |  |  | 235.89 |
