# Panel complementario de tráfico

- Propiedad del archivo: CYPE INGENIEROS, S.A.
- Formato: FIEBDC-3/2002
- Divisa: EUR
- Costes indirectos: 3.00 %
- IVA: 21.00 %

## T Equipamiento urbano

### TS Señalización y soportes publicitarios

#### TSV Señalización vertical

**TSV060** Ud Panel complementario de tráfico.
Suministro y colocación sobre el soporte de panel complementario de tráfico de acero galvanizado, de 85x17 cm, con retrorreflectancia nivel 3 (D.G.). Incluso accesorios, tornillería y elementos de anclaje.
Incluye: Montaje.
Criterio de medición de proyecto: Número de unidades previstas, según documentación gráfica de Proyecto.
Criterio de medición de obra: Se medirá el número de unidades realmente suministradas según especificaciones de Proyecto.

| Código | Ud | Descripción | Rendimiento | Precio | Importe |
|---|---|---|---|---|---|
| mt53spc100M | Ud | Panel complementario de tráfico de acero galvanizado, de 85x17 cm, con retrorreflectancia nivel 3 (D.G.), incluso accesorios, tornillería y elementos de anclaje. (material) | 1.000 | 64.42 | 64.42 |
| mq07cce010a | h | Camión con cesta elevadora de brazo articulado de 16 m de altura máxima de trabajo y 260 kg de carga máxima. (maquinaria) | 0.187 | 21.68 | 4.05 |
| mo041 | h | Oficial 1ª construcción de obra civil. (mano de obra) | 0.110 | 22.13 | 2.43 |
| mo087 | h | Ayudante construcción de obra civil. (mano de obra) | 0.110 | 21.02 | 2.31 |
| % | % | Costes directos complementarios | 2 % | 73.21 | 1.46 |
|  |  | Costes directos |  |  | 74.67 |
