# Módulo de señalización informativa urbana AIMPE

- Propiedad del archivo: CYPE INGENIEROS, S.A.
- Formato: FIEBDC-3/2002
- Divisa: EUR
- Costes indirectos: 3.00 %
- IVA: 21.00 %

## T Equipamiento urbano

### TS Señalización y soportes publicitarios

#### TSV Señalización vertical

**TSV110** Ud Módulo de señalización informativa urbana AIMPE.
Suministro y colocación sobre el soporte de módulo de señalización informativa urbana AIMPE, de aluminio, con el dorso abierto, de 150x30 cm, con retrorreflectancia nivel 1 (E.G.). Incluso accesorios, tornillería y elementos de anclaje.
Incluye: Montaje.
Criterio de medición de proyecto: Número de unidades previstas, según documentación gráfica de Proyecto.
Criterio de medición de obra: Se medirá el número de unidades realmente suministradas según especificaciones de Proyecto.

| Código | Ud | Descripción | Rendimiento | Precio | Importe |
|---|---|---|---|---|---|
| mt53spc060a | Ud | Módulo de señalización informativa urbana AIMPE, de aluminio, con el dorso abierto, de 150x30 cm, con retrorreflectancia nivel 1 (E.G.), incluso accesorios, tornillería y elementos de anclaje. (material) | 1.000 | 217.48 | 217.48 |
| mo041 | h | Oficial 1ª construcción de obra civil. (mano de obra) | 0.352 | 23.10 | 8.13 |
| mo087 | h | Ayudante construcción de obra civil. (mano de obra) | 0.704 | 21.94 | 15.45 |
| % | % | Costes directos complementarios | 2 % | 241.06 | 4.82 |
|  |  | Costes directos |  |  | 245.88 |
