# Ensayo de probetas prismáticas

- Propiedad del archivo: CYPE INGENIEROS, S.A.
- Formato: FIEBDC-3/2002
- Divisa: EUR
- Costes indirectos: 3.00 %
- IVA: 21.00 %

## X Control de calidad y ensayos

### XA Morteros, yesos, cales, escayolas y cementos

#### XAM Morteros

**XAM030** Ud Ensayo de probetas prismáticas.
Ensayos a realizar en laboratorio acreditado en el área técnica correspondiente, sobre una serie de probetas prismáticas de mortero de cemento, tomadas en obra según UNE-EN 1015-2, para la determinación de las siguientes características: succión de agua según UNE-EN 1015-18, absorción de agua según UNE 67027.
Incluye: Desplazamiento a obra. Toma de muestras. Fabricación y curado de probetas y realización de ensayos. Redacción de informe de los resultados de los ensayos realizados.
Criterio de medición de proyecto: Ensayo a realizar, según documentación del Plan de control de calidad.

| Código | Ud | Descripción | Rendimiento | Precio | Importe |
|---|---|---|---|---|---|
| mt49des010 | Ud | Repercusión de desplazamiento a obra para la toma de muestras. (material) | 1.000 | 0.76 | 0.76 |
| mt49moc020 | Ud | Toma en obra de muestras de mortero de cemento, cuyo peso no exceda de 50 kg, según UNE-EN 1015-2. (material) | 1.000 | 32.71 | 32.71 |
| mt49moc080 | Ud | Ensayo para determinar la succión de una muestra de mortero, sobre seis probetas de 4x4x16 cm, previamente fabricadas, según UNE-EN 1015-18. (material) | 1.000 | 134.88 | 134.88 |
| mt49moc090 | Ud | Ensayo para determinar la absorción de agua de una muestra de mortero, aplicando la normativa del ladrillo cerámico (UNE 67027), sobre tres probetas de 4x4x16 cm, previamente fabricadas. (material) | 1.000 | 99.27 | 99.27 |
| mt49moc120 | Ud | Informe de resultados de los ensayos realizados sobre una muestra de mortero de cemento. (material) | 1.000 | 98.14 | 98.14 |
| % | % | Costes directos complementarios | 2 % | 365.76 | 7.32 |
|  |  | Costes directos |  |  | 373.08 |
