# Dispositivo de anclaje metálico empotrado en roca

- Propiedad del archivo: CYPE INGENIEROS, S.A.
- Formato: FIEBDC-3/2002
- Divisa: EUR
- Costes indirectos: 3.00 %
- IVA: 21.00 %

## Y Seguridad y salud

### YC Sistemas de protección colectiva

#### YCL Líneas y dispositivos de anclaje

**YCL235** Ud Dispositivo de anclaje metálico empotrado en roca.
Dispositivo de anclaje para empotrar en roca, formado por cilindro de acero galvanizado de 30 mm de diámetro y cuña alojada en la ranura del cilindro, amortizable en 1 uso, empotrado en perforación de 35 mm de diámetro y 36 cm de profundidad, para asegurar a un operario.
Criterio de medición de proyecto: Número de unidades previstas, según Estudio o Estudio Básico de Seguridad y Salud.
Criterio de medición de obra: Se medirá el número de unidades realmente colocadas según especificaciones de Estudio o Estudio Básico de Seguridad y Salud.

| Código | Ud | Descripción | Rendimiento | Precio | Importe |
|---|---|---|---|---|---|
| mt50spd080a | Ud | Dispositivo de anclaje para empotrar en roca, formado por cilindro de acero galvanizado de 30 mm de diámetro y cuña alojada en la ranura del cilindro, clase A1, para colocación en perforación de 35 mm de diámetro y 36 cm de profundidad. (material) | 1.000 | 97.90 | 97.90 |
| mq05mai040 | h | Martillo eléctrico. (maquinaria) | 0.220 | 3.20 | 0.70 |
| mo120 | h | Peón Seguridad y Salud. (mano de obra) | 0.165 | 20.78 | 3.43 |
| % | % | Costes directos complementarios | 2 % | 102.03 | 2.04 |
|  |  | Costes directos |  |  | 104.07 |
