# Perfilado y refino de taludes, con medios mecánicos

- Propiedad del archivo: CYPE Ingenieros S.A.
- Formato: FIEBDC-3/2016
- Programa: Generador de precios de la construcción. CYPE Ingenieros, S.A.
- Fecha: 26/06/2025
- Divisa: EUR
- Costes indirectos: 3 %
- IVA: 21 %

## A Acondicionamiento del terreno

### AC Movimiento de tierras en obra civil

#### ACP Perfilados, refinos y rasanteos

**ACP010** m² Perfilado y refino de taludes, con medios mecánicos.
Perfilado y refino de taludes de desmonte, de hasta 3 m de altura, en terreno de tránsito, con medios mecánicos.
Incluye: Preparación de la zona de trabajo. Situación de los puntos topográficos. Ejecución del perfilado y del refino.
Criterio de medición de proyecto: Superficie medida según documentación gráfica de Proyecto.
Criterio de medición de obra: Se medirá la superficie realmente ejecutada según especificaciones de Proyecto.

| Código | Ud | Descripción | Rendimiento | Precio | Importe |
|---|---|---|---|---|---|
| mq01exc010c | h | Retroexcavadora sobre cadenas, de 113 kW. (maquinaria) | 0.006 | 60.08 | 0.360 |
| % | % | Costes directos complementarios | 2 % | 0.360 | 0.007 |
|  |  | Costes directos |  |  | 0.367 |

Residuos:
- excavación: ruo170504 Tierra y piedras distintas de las especificadas en el código 17 05 03. (componente de residuo); rendimiento 45.6 kg; Código LER 17 05 04; Masa del elemento 1 kg; Volumen 0.000625 m3
