# Relleno de zanjas, con áridos reciclados

- Propiedad del archivo: CYPE Ingenieros S.A.
- Formato: FIEBDC-3/2016
- Programa: Generador de precios de la construcción. CYPE Ingenieros, S.A.
- Fecha: 02/07/2024
- Divisa: EUR
- Costes indirectos: 3 %
- IVA: 21 %

## A Acondicionamiento del terreno

### AC Movimiento de tierras en obra civil

#### ACR Extendidos, rellenos y compactaciones

**ACR021** m³ Relleno de zanjas, con áridos reciclados.
Relleno de zanjas con arena de material reciclado mixto de hormigón y cerámica de 0 a 5 mm de diámetro, y compactación en tongadas sucesivas de 25 cm de espesor máximo con rodillo vibrante de guiado manual, hasta alcanzar una densidad seca no inferior al 95% de la máxima obtenida en el ensayo Proctor Modificado, realizado según UNE 103501.
Criterio de valoración económica: El precio no incluye la realización del ensayo Proctor Modificado.
Incluye: Extendido del material de relleno en tongadas de espesor uniforme. Humectación o desecación de cada tongada. Compactación.
Criterio de medición de proyecto: Volumen medido sobre las secciones teóricas de la excavación, según documentación gráfica de Proyecto.
Criterio de medición de obra: Se medirá, en perfil compactado, el volumen realmente ejecutado según especificaciones de Proyecto, sin incluir los incrementos por excesos de excavación no autorizados.

| Código | Ud | Descripción | Rendimiento | Precio | Importe |
|---|---|---|---|---|---|
| mt01aro020d | t | Arena de material reciclado mixto de hormigón y cerámica, de granulometría comprendida entre 0 y 5 mm, suministrada mediante camión. (material) | 1.85 | 8.68 | 16.058 |
| mq02cia020j | h | Camión cisterna, de 8 m³ de capacidad. (maquinaria) | 0.006 | 121.25 | 0.728 |
| mq02roa010a | h | Rodillo vibrante de guiado manual, de 700 kg, anchura de trabajo 70 cm. (maquinaria) | 0.11 | 9.67 | 1.064 |
| mo087 | h | Ayudante construcción de obra civil. (mano de obra) | 1.192 | 21.02 | 25.056 |
| % | % | Costes directos complementarios | 2 % | 42.906 | 0.858 |
|  |  | Costes directos |  |  | 43.764 |

Residuos:
- colocación: mt01aro020d; factor de residuo 0.00771784

## Recursos

**mt01aro020d** t Arena de material reciclado mixto de hormigón y cerámica
Datos técnicos: Coste energético 71.000 MJ; Emisión de CO2 0.900 kg; Código LER 01 04 08; Masa del elemento 1000 kg; Volumen 0.666667 m3
