# Extendido de tierras

- Propiedad del archivo: CYPE Ingenieros S.A.
- Formato: FIEBDC-3/2016
- Programa: Generador de precios de la construcción. CYPE Ingenieros, S.A.
- Fecha: 06/06/2025
- Divisa: EUR
- Costes indirectos: 3 %
- IVA: 21 %

## A Acondicionamiento del terreno

### AC Movimiento de tierras en obra civil

#### ACR Extendidos, rellenos y compactaciones

**ACR070** m³ Extendido de tierras.
Extendido de tierras con material adecuado, dejando el terreno perfilado en basto, con medios mecánicos.
Incluye: Extendido de las tierras en tongadas de espesor uniforme.
Criterio de medición de proyecto: Volumen a extender, según documentación gráfica de Proyecto.
Criterio de medición de obra: Se medirá el volumen realmente ejecutado según especificaciones de Proyecto.

| Código | Ud | Descripción | Rendimiento | Precio | Importe |
|---|---|---|---|---|---|
| mt01art030b | m³ | Material adecuado de aportación, para formación de terraplenes, según el art. 330.3.3.2 del PG-3. (material) | 1.15 | 5.86 | 6.739 |
| mq01pan010a | h | Pala cargadora sobre neumáticos de 120 kW/1,9 m³. (maquinaria) | 0.014 | 45.95 | 0.643 |
| mo087 | h | Ayudante construcción de obra civil. (mano de obra) | 0.088 | 21.94 | 1.931 |
| % | % | Costes directos complementarios | 2 % | 9.313 | 0.186 |
|  |  | Costes directos |  |  | 9.499 |

Residuos:
- colocación: mt01art030b Material adecuado de aportación, para formación de terraplenes, según el art. 330.3.3.2 del PG-3; factor de residuo 0.00497201

## Recursos

**mt01art030b** m³ Material adecuado de aportación, para formación de terraplenes, según el art. 330.3.3.2 del PG-3
Datos técnicos: Coste energético 574.000 MJ; Emisión de CO2 41.000 kg; Código LER 17 05 04; Masa del elemento 2050 kg; Volumen 1.28125 m3
