# Relleno de zanjas, con medios mecánicos y compactación por inundación

- Propiedad del archivo: CYPE Ingenieros S.A.
- Formato: FIEBDC-3/2016
- Programa: Generador de precios de la construcción. CYPE Ingenieros, S.A.
- Fecha: 02/07/2024
- Divisa: EUR
- Costes indirectos: 3 %
- IVA: 21 %

## A Acondicionamiento del terreno

### AC Movimiento de tierras en obra civil

#### ACR Extendidos, rellenos y compactaciones

**ACR040** m³ Relleno de zanjas, con medios mecánicos y compactación por inundación.
Relleno de zanjas con arena 0/5 mm, con medios mecánicos y compactación por inundación con agua, en recubrimiento de tuberías colocadas en un terreno suficientemente permeable para distribuir el exceso de agua.
Incluye: Extendido del material de relleno. Inundación con agua.
Criterio de medición de proyecto: Volumen medido sobre las secciones teóricas de la excavación, según documentación gráfica de Proyecto.
Criterio de medición de obra: Se medirá el volumen realmente ejecutado según especificaciones de Proyecto, sin incluir los incrementos por excesos de excavación no autorizados.

| Código | Ud | Descripción | Rendimiento | Precio | Importe |
|---|---|---|---|---|---|
| mt01ara030 | t | Arena de 0 a 5 mm de diámetro, limpia. (material) | 1.8 | 9.14 | 16.452 |
| mq02cia020j | h | Camión cisterna, de 8 m³ de capacidad. (maquinaria) | 0.044 | 121.25 | 5.335 |
| mq01pan010a | h | Pala cargadora sobre neumáticos de 120 kW/1,9 m³. (maquinaria) | 0.088 | 45.95 | 4.044 |
| mo087 | h | Ayudante construcción de obra civil. (mano de obra) | 0.088 | 21.02 | 1.850 |
| % | % | Costes directos complementarios | 2 % | 27.681 | 0.554 |
|  |  | Costes directos |  |  | 28.235 |

Residuos:
- colocación: mt01ara030 Arena de 0 a 5 mm de diámetro, limpia; factor de residuo 0.009

## Recursos

**mt01ara030** t Arena de 0 a 5 mm de diámetro, limpia
Datos técnicos: Coste energético 75.000 MJ; Emisión de CO2 4.000 kg; Código LER 01 04 09; Masa del elemento 1000 kg; Volumen 0.625 m3
