# Cuneta con módulos de drenaje de polipropileno

- Propiedad del archivo: CYPE Ingenieros S.A.
- Formato: FIEBDC-3/2016
- Programa: Generador de precios de la construcción. CYPE Ingenieros, S.A.
- Fecha: 24/01/2025
- Divisa: EUR
- Costes indirectos: 3 %
- IVA: 21 %

## A Acondicionamiento del terreno

### AU Drenajes

#### AUU Cunetas

**AUU010** m Cuneta con módulos de drenaje de polipropileno.
Cuneta drenante formada por geotextil de polipropileno, (300 g/m²), fijación con piquetas de anclaje, en el fondo de la cuneta; sobre el que se apoyan módulos rectangulares de drenaje de polipropileno con estructura tridimensional hueca, con un porcentaje de huecos del 95%, de 400x450x680 mm, resistencia a compresión 20 t/m², capacidad de drenaje horizontal 690 l/(m²·min), revestidos con geotextil de polipropileno, (120 g/m²).
Criterio de valoración económica: El precio no incluye la excavación, el perfilado ni el relleno con material de drenaje.
Incluye: Replanteo. Colocación del geotextil. Colocación de las piquetas de anclaje. Colocación del geotextil. Colocación de los módulos.
Criterio de medición de proyecto: Longitud medida según documentación gráfica de Proyecto.
Criterio de medición de obra: Se medirá la longitud realmente ejecutada según especificaciones de Proyecto.

| Código | Ud | Descripción | Rendimiento | Precio | Importe |
|---|---|---|---|---|---|
| mt14gso030dgvc | m² | Geotextil no tejido sintético, termosoldado, de polipropileno, con una resistencia a la tracción longitudinal de 22 kN/m, una resistencia a la tracción transversal de 25 kN/m, una apertura de cono al ensayo de perforación dinámica según UNE-EN ISO 13433 inferior a 8 mm, resistencia CBR a punzonamiento 1,1 kN y una masa superficial de 300 g/m², según UNE-EN 13252. (material) | 4 | 2.68 | 10.720 |
| mt48mae015a | Ud | Piqueta de anclaje de acero corrugado, en forma de U, de 200x80x200 mm y 8 mm de diámetro. (material) | 4 | 1.02 | 4.080 |
| mt11cun150aa | Ud | Módulo rectangular de drenaje de polipropileno con estructura tridimensional hueca, con un porcentaje de huecos del 95%, de 400x450x680 mm, resistencia a compresión 20 t/m², capacidad de drenaje horizontal 690 l/(m²·min). (material) | 1.47 | 21.97 | 32.296 |
| mt14gso030aaae | m² | Geotextil no tejido sintético, termosoldado, de polipropileno, con una resistencia a la tracción longitudinal de 8 kN/m, una resistencia a la tracción transversal de 10,1 kN/m, una apertura de cono al ensayo de perforación dinámica según UNE-EN ISO 13433 inferior a 40 mm, resistencia CBR a punzonamiento 0,3 kN y una masa superficial de 120 g/m², según UNE-EN 13252. (material) | 2.65 | 1.06 | 2.809 |
| mo041 | h | Oficial 1ª construcción de obra civil. (mano de obra) | 0.297 | 23.1 | 6.861 |
| mo087 | h | Ayudante construcción de obra civil. (mano de obra) | 0.187 | 21.94 | 4.103 |
| % | % | Costes directos complementarios | 2 % | 60.869 | 1.217 |
|  |  | Costes directos |  |  | 62.086 |

Residuos:
- colocación: mt14gso030dgvc; factor de residuo 0.035
- colocación: mt11cun150aa; factor de residuo 0.0254812
- colocación: mt14gso030aaae; factor de residuo 0.07

## Recursos

**mt14gso030dgvc** m² Geotextil no tejido sintético
Datos técnicos: Coste energético 38.490 MJ; Emisión de CO2 1.286 kg; Código LER 17 06 04; Masa del elemento 0.3 kg; Volumen 0.0005 m3
Residuos:
- embalaje: re170203 Plástico. (componente de residuo); rendimiento 0.034 kg; Código LER 17 02 03; Masa del elemento 1 kg; Volumen 0.001667 m3

**mt11cun150aa** Ud Módulo rectangular de drenaje de polipropileno con estructura tridimensional hueca
Datos técnicos: Coste energético 604.065 MJ; Emisión de CO2 18.946 kg; Código LER 17 02 03; Masa del elemento 6.5 kg; Volumen 0.010833 m3
Residuos:
- embalaje: re150101 Envases de papel y cartón. (componente de residuo); rendimiento 0.036 kg; Código LER 15 01 01; Masa del elemento 1 kg; Volumen 0.001333 m3

**mt14gso030aaae** m² Geotextil no tejido sintético
Datos técnicos: Coste energético 16.404 MJ; Emisión de CO2 0.564 kg; Código LER 17 06 04; Masa del elemento 0.12 kg; Volumen 0.0002 m3
Residuos:
- embalaje: re170203 Plástico; rendimiento 0.024 kg
