# Zanja drenante en perímetro de muro en contacto con el terreno, con áridos reciclados

- Propiedad del archivo: CYPE Ingenieros S.A.
- Formato: FIEBDC-3/2016
- Programa: Generador de precios de la construcción. CYPE Ingenieros, S.A.
- Fecha: 12/06/2024
- Divisa: EUR
- Costes indirectos: 3 %
- IVA: 21 %

## A Acondicionamiento del terreno

### AU Drenajes

#### AUZ Zanjas

**AUZ016** m Zanja drenante en perímetro de muro en contacto con el terreno, con áridos reciclados.
Zanja drenante en perímetro de muro en contacto con el terreno, de 45 cm de altura y 70 cm de anchura, con una pendiente mínima del 0,50%, para captación de las aguas que se filtran a través de la superficie del terreno, en cuyo fondo se dispone un tubo ranurado de PVC de doble pared, la exterior corrugada y la interior lisa, color teja RAL 8023, con ranurado a lo largo de un arco de 220° en el valle del corrugado, para drenaje, rigidez anular nominal 4 kN/m², de 200 mm de diámetro nominal, 182,4 mm de diámetro interior, según UNE-EN 13476-1, longitud nominal 6 m, unión por copa con junta elástica de EPDM, colocado sobre solera de hormigón en masa HM-20/B/20/X0, de 10 cm de espesor, en forma de cuna para recibir el tubo y formar las pendientes, con relleno de 25 cm a cada lado del tubo y relleno superior de 25 cm por encima de la generatriz superior del tubo con árido reciclado de hormigón de 40 a 80 mm de diámetro, todo ello envuelto en un geotextil no tejido compuesto por fibras de poliéster unidas por agujeteado, con una resistencia a la tracción longitudinal de 1,63 kN/m, una resistencia a la tracción transversal de 2,08 kN/m, una apertura de cono al ensayo de perforación dinámica según UNE-EN ISO 13433 inferior a 27 mm, resistencia CBR a punzonamiento 0,4 kN y una masa superficial de 200 g/m². Incluso lubricante para montaje.
Criterio de valoración económica: El precio no incluye la excavación ni el relleno principal.
Incluye: Replanteo y trazado del conducto en planta y pendientes. Formación de la solera de hormigón. Colocación del geotextil. Descenso y colocación de los tubos en el fondo de la zanja. Montaje, conexionado y comprobación de su correcto funcionamiento. Ejecución del relleno envolvente. Cierre de doble solapa del paquete filtrante realizado con el propio geotextil. Realización de pruebas de servicio.
Criterio de medición de proyecto: Longitud medida en proyección horizontal, según documentación gráfica de Proyecto.
Criterio de medición de obra: Se medirá, en proyección horizontal, la longitud realmente ejecutada según especificaciones de Proyecto.

| Código | Ud | Descripción | Rendimiento | Precio | Importe |
|---|---|---|---|---|---|
| mt10hmf010tLb | m³ | Hormigón HM-20/B/20/X0, fabricado en central. (material) | 0.066 | 87.66 | 5.786 |
| mt11tdv015g | m | Tubo ranurado de PVC de doble pared, la exterior corrugada y la interior lisa, color teja RAL 8023, con ranurado a lo largo de un arco de 220° en el valle del corrugado, para drenaje, rigidez anular nominal 4 kN/m², de 200 mm de diámetro nominal, 182,4 mm de diámetro interior, según UNE-EN 13476-1, longitud nominal 6 m, unión por copa con junta elástica de EPDM. (material) | 1.02 | 17.83 | 18.187 |
| mt11ade100a | kg | Lubricante para unión mediante junta elástica de tubos y accesorios. (material) | 0.005 | 21.59 | 0.108 |
| mt01aro010h | t | Árido reciclado de hormigón, de granulometría comprendida entre 40 y 80 mm, suministrado mediante camión. (material) | 0.659 | 9.87 | 6.504 |
| mt14gsa020ce | m² | Geotextil no tejido compuesto por fibras de poliéster unidas por agujeteado, con una resistencia a la tracción longitudinal de 1,63 kN/m, una resistencia a la tracción transversal de 2,08 kN/m, una apertura de cono al ensayo de perforación dinámica según UNE-EN ISO 13433 inferior a 27 mm, resistencia CBR a punzonamiento 0,4 kN y una masa superficial de 200 g/m², según UNE-EN 13252. (material) | 2.53 | 0.95 | 2.404 |
| mq04dua020b | h | Dumper de descarga frontal de 2 t de carga útil. (maquinaria) | 0.033 | 10.58 | 0.349 |
| mq02rop020 | h | Pisón vibrante de guiado manual, de 80 kg, con placa de 30x30 cm, tipo rana. (maquinaria) | 0.066 | 4 | 0.264 |
| mo020 | h | Oficial 1ª construcción. (mano de obra) | 0.165 | 22.13 | 3.651 |
| mo112 | h | Peón especializado construcción. (mano de obra) | 0.385 | 21.12 | 8.131 |
| % | % | Costes directos complementarios | 2 % | 45.384 | 0.908 |
|  |  | Costes directos |  |  | 46.292 |

Residuos:
- colocación: mt10hmf010tLb Hormigón HM-20/B/20/X0, fabricado en central; factor de residuo 0.00135719
- colocación: mt11tdv015g; factor de residuo 0.0675178
- colocación: mt01aro010h Árido reciclado de hormigón, de granulometría comprendida entre 40 y 80 mm, suministrado mediante camión; factor de residuo 0.00738915
- colocación: mt14gsa020ce; factor de residuo 0.07

## Recursos

**mt10hmf010tLb** m³ Hormigón HM-20/B/20/X0, fabricado en central
Datos técnicos: Coste energético 1840.000 MJ; Emisión de CO2 230.000 kg; Código LER 17 01 01; Masa del elemento 2300 kg; Volumen 1.533333 m3

**mt11tdv015g** m Tubo ranurado de PVC de doble pared
Datos técnicos: Coste energético 278.127 MJ; Emisión de CO2 6.469 kg; Código LER 17 02 03; Masa del elemento 3.6 kg; Volumen 0.006 m3
Residuos:
- embalaje: re150104 Envases metálicos. (componente de residuo); rendimiento 0.001 kg; Código LER 15 01 04; Masa del elemento 1 kg; Volumen 0.001667 m3
- embalaje: re170201 Madera. (componente de residuo); rendimiento 0.034 kg; Código LER 17 02 01; Masa del elemento 1 kg; Volumen 0.000909 m3
- embalaje: re170203 Plástico. (componente de residuo); rendimiento 0.003 kg; Código LER 17 02 03; Masa del elemento 1 kg; Volumen 0.001667 m3

**mt01aro010h** t Árido reciclado de hormigón, de granulometría comprendida entre 40 y 80 mm, suministrado mediante camión
Datos técnicos: Coste energético 71.000 MJ; Emisión de CO2 10.000 kg; Código LER 01 04 08; Masa del elemento 1000 kg; Volumen 0.666667 m3

**mt14gsa020ce** m² Geotextil no tejido compuesto por fibras de poliéster unidas por agujeteado
Datos técnicos: Coste energético 10.881 MJ; Emisión de CO2 0.565 kg; Código LER 17 06 04; Masa del elemento 0.2 kg; Volumen 0.000333 m3
Residuos:
- embalaje: re170203 Plástico; rendimiento 0.024 kg
