# Cuerpo de muro de escollera

- Propiedad del archivo: CYPE Ingenieros S.A.
- Formato: FIEBDC-3/2016
- Programa: Generador de precios de la construcción. CYPE Ingenieros, S.A.
- Fecha: 06/06/2025
- Divisa: EUR
- Costes indirectos: 3 %
- IVA: 21 %

## C Cimentaciones

### CC Contenciones

#### CCE Muros de escollera

**CCE020** m³ Cuerpo de muro de escollera.
Cuerpo de muro de escollera de bloques de piedra caliza, careada, de 800 a 1200 kg, colocados con retroexcavadora sobre cadenas con pinza para escollera.
Incluye: Replanteo. Preparación de la superficie de apoyo. Colocación de los bloques de piedra. Retirada del material sobrante.
Criterio de medición de proyecto: Volumen medido sobre la sección teórica de cálculo, según documentación gráfica de Proyecto.
Criterio de medición de obra: Se medirá el volumen teórico ejecutado según especificaciones de Proyecto.

| Código | Ud | Descripción | Rendimiento | Precio | Importe |
|---|---|---|---|---|---|
| mt06psm020d | t | Bloque de piedra caliza, careada, de 800 a 1200 kg. (material) | 1.55 | 13.89 | 21.530 |
| mq01exc020a | h | Retroexcavadora sobre cadenas, de 118 kW, con pinza para escollera. (maquinaria) | 0.605 | 131.34 | 79.461 |
| mo041 | h | Oficial 1ª construcción de obra civil. (mano de obra) | 0.413 | 23.1 | 9.540 |
| % | % | Costes directos complementarios | 2 % | 110.531 | 2.211 |
|  |  | Costes directos |  |  | 112.742 |

Residuos:
- colocación: mt06psm020d Bloque de piedra caliza, careada, de 800 a 1200 kg; factor de residuo 0.00784

## Recursos

**mt06psm020d** t Bloque de piedra caliza, careada, de 800 a 1200 kg
Datos técnicos: Coste energético 1710.000 MJ; Emisión de CO2 40.000 kg; Código LER 01 04 13; Masa del elemento 1000 kg; Volumen 0.666667 m3
