# Cimentación de muro de escollera

- Propiedad del archivo: CYPE Ingenieros S.A.
- Formato: FIEBDC-3/2016
- Programa: Generador de precios de la construcción. CYPE Ingenieros, S.A.
- Fecha: 23/10/2024
- Divisa: EUR
- Costes indirectos: 3 %
- IVA: 21 %

## C Cimentaciones

### CC Contenciones

#### CCE Muros de escollera

**CCE010** m³ Cimentación de muro de escollera.
Cimentación de muro de escollera, de bloques de piedra caliza, careada, colocados con retroexcavadora sobre cadenas con pinza para escollera y relleno de los huecos existentes entre los bloques con hormigón HM-20/P/40/X0 fabricado en central y vertido desde camión.
Incluye: Replanteo. Preparación de la superficie de apoyo. Colocación de los bloques de piedra. Vertido del hormigón. Retirada del material sobrante.
Criterio de medición de proyecto: Volumen medido sobre la sección teórica de cálculo, según documentación gráfica de Proyecto.
Criterio de medición de obra: Se medirá el volumen teórico ejecutado según especificaciones de Proyecto.

| Código | Ud | Descripción | Rendimiento | Precio | Importe |
|---|---|---|---|---|---|
| mt06psm020a | t | Bloque de piedra caliza, careada. (material) | 1.55 | 10.22 | 15.841 |
| mt10hmf010tMc | m³ | Hormigón HM-20/P/40/X0, fabricado en central. (material) | 0.33 | 82.49 | 27.222 |
| mq01exc020a | h | Retroexcavadora sobre cadenas, de 118 kW, con pinza para escollera. (maquinaria) | 0.506 | 131.34 | 66.458 |
| mo041 | h | Oficial 1ª construcción de obra civil. (mano de obra) | 0.413 | 22.13 | 9.140 |
| mo042 | h | Oficial 1ª estructurista. (mano de obra) | 0.105 | 23.03 | 2.418 |
| mo089 | h | Ayudante estructurista. (mano de obra) | 0.105 | 21.86 | 2.295 |
| mo113 | h | Peón ordinario construcción. (mano de obra) | 0.88 | 20.78 | 18.286 |
| % | % | Costes directos complementarios | 2 % | 141.660 | 2.833 |
|  |  | Costes directos |  |  | 144.493 |

Residuos:
- colocación: mt06psm020a Bloque de piedra caliza, careada; factor de residuo 0.0154
- colocación: mt10hmf010tMc Hormigón HM-20/P/40/X0, fabricado en central; factor de residuo 0.00140614

## Recursos

**mt06psm020a** t Bloque de piedra caliza, careada
Datos técnicos: Coste energético 1710.000 MJ; Emisión de CO2 40.000 kg; Código LER 01 04 13; Masa del elemento 1000 kg; Volumen 0.666667 m3

**mt10hmf010tMc** m³ Hormigón HM-20/P/40/X0, fabricado en central
Datos técnicos: Coste energético 1840.000 MJ; Emisión de CO2 230.000 kg; Código LER 17 01 01; Masa del elemento 2300 kg; Volumen 1.533333 m3
