# Eliminación de marca vial tipo flecha o inscripción

- Propiedad del archivo: CYPE Ingenieros S.A.
- Formato: FIEBDC-3/2016
- Programa: Generador de precios de la construcción. CYPE Ingenieros, S.A.
- Fecha: 12/06/2024
- Divisa: EUR
- Costes indirectos: 3 %
- IVA: 21 %

## D Demoliciones

### DM Firmes y pavimentos

#### DMS Señalización viaria

**DMS030** m² Eliminación de marca vial tipo flecha o inscripción.
Eliminación de marca vial tipo flecha o inscripción, de pintura, mediante equipo de granallado, y carga manual sobre camión o contenedor.
Incluye: Replanteo. Granallado del pavimento. Barrido mediante barredora mecánica. Limpieza de los restos de obra. Carga manual de escombros sobre camión o contenedor.
Criterio de medición de proyecto: Superficie medida según documentación gráfica de Proyecto.
Criterio de medición de obra: Se medirá la superficie realmente fresada según especificaciones de Proyecto.

| Código | Ud | Descripción | Rendimiento | Precio | Importe |
|---|---|---|---|---|---|
| mq06aca020 | h | Equipo de granallado para pavimento de hormigón, con sistema de aspiración. (maquinaria) | 0.003 | 10.71 | 0.032 |
| mq11bar010 | h | Barredora remolcada con motor auxiliar. (maquinaria) | 0.003 | 67.98 | 0.204 |
| mq04dua020a | h | Dumper de descarga frontal de 1,5 t de carga útil. (maquinaria) | 0.003 | 6 | 0.018 |
| mo087 | h | Ayudante construcción de obra civil. (mano de obra) | 0.023 | 21.02 | 0.483 |
| % | % | Costes directos complementarios | 2 % | 0.737 | 0.015 |
|  |  | Costes directos |  |  | 0.752 |
