# Canon de vertido por entrega de contenedor con residuos peligrosos a gestor autorizado

- Propiedad del archivo: CYPE Ingenieros S.A.
- Formato: FIEBDC-3/2016
- Programa: Generador de precios de la construcción. CYPE Ingenieros, S.A.
- Fecha: 06/06/2025
- Divisa: EUR
- Costes indirectos: 3 %
- IVA: 21 %

## G Gestión de residuos

### GE Gestión de residuos peligrosos

#### GEC Entrega de residuos peligrosos a gestor autorizado

**GEC015** Ud Canon de vertido por entrega de contenedor con residuos peligrosos a gestor autorizado.
Canon de vertido por entrega a gestor autorizado de residuos peligrosos, de contenedor de 1,0 m³ con tierras y piedras que contienen sustancias peligrosas procedentes de la construcción o demolición.
Criterio de valoración económica: El precio no incluye el contenedor ni el transporte.
Criterio de medición de proyecto: Número de unidades previstas, según documentación gráfica de Proyecto.
Criterio de medición de obra: Se medirá el número de unidades realmente entregadas según especificaciones de Proyecto.

| Código | Ud | Descripción | Rendimiento | Precio | Importe |
|---|---|---|---|---|---|
| mt08grg040a | Ud | Canon de vertido por entrega a gestor autorizado de residuos peligrosos de contenedor de 1 m³ de capacidad, con tierras y piedras que contienen sustancias peligrosas procedentes de la construcción o demolición. (material) | 1 | 143.03 | 143.030 |
| % | % | Costes directos complementarios | 2 % | 143.030 | 2.861 |
|  |  | Costes directos |  |  | 145.891 |
