# Apoyo de madera

- Propiedad del archivo: CYPE Ingenieros S.A.
- Formato: FIEBDC-3/2016
- Programa: Generador de precios de la construcción. CYPE Ingenieros, S.A.
- Fecha: 02/07/2024
- Divisa: EUR
- Costes indirectos: 3 %
- IVA: 21 %

## I Instalaciones

### IU Urbanas

#### IUL Líneas aéreas

**IUL010** Ud Apoyo de madera.
Poste de madera de pino de primera calidad, de 7 m de altura, 22 cm de diámetro en la base y 11 cm de diámetro en cogolla, acabado creosotado, empotrado directamente en suelo cohesivo. Incluso excavación con medios mecánicos, retacado con piedra, relleno posterior con tierras de la propia excavación, transporte y descarga. Totalmente montado.
Incluye: Replanteo. Transporte y descarga. Excavación. Eliminación de las tierras sueltas del fondo de la excavación. Izado del poste. Colocación y aplomado. Retacado con piedra. Relleno con tierras de la propia excavación. Eliminación de restos, limpieza final y retirada de escombros. Carga de escombros sobre camión o contenedor.
Criterio de medición de proyecto: Número de unidades previstas, según documentación gráfica de Proyecto.
Criterio de medición de obra: Se medirá el número de unidades realmente ejecutadas según especificaciones de Proyecto.

| Código | Ud | Descripción | Rendimiento | Precio | Importe |
|---|---|---|---|---|---|
| mt35pya010b | Ud | Poste de madera de pino de primera calidad, de 7 m de altura, 22 cm de diámetro en la base y 11 cm de diámetro en cogolla, acabado creosotado, según UNE-EN 14229. (material) | 1 | 82.42 | 82.420 |
| mq01exn010i | h | Miniretroexcavadora sobre neumáticos, de 37,5 kW. (maquinaria) | 0.363 | 52.19 | 18.945 |
| mq04cag010a | h | Camión con grúa de hasta 6 t. (maquinaria) | 0.66 | 56.47 | 37.270 |
| mo020 | h | Oficial 1ª construcción. (mano de obra) | 2.035 | 22.13 | 45.035 |
| mo077 | h | Ayudante construcción. (mano de obra) | 2.035 | 21.02 | 42.776 |
| % | % | Costes directos complementarios | 2 % | 226.446 | 4.529 |
|  |  | Costes directos |  |  | 230.975 |

## Recursos

**mt35pya010b** Ud Poste de madera de pino de primera calidad
Datos técnicos: Coste energético 10746.880 MJ; Emisión de CO2 -144.079 kg
Residuos:
- embalaje: re150101 Envases de papel y cartón. (componente de residuo); rendimiento 3.585 kg; Código LER 15 01 01; Masa del elemento 1 kg; Volumen 0.001333 m3
