# Apoyo de hormigón

- Propiedad del archivo: CYPE Ingenieros S.A.
- Formato: FIEBDC-3/2016
- Programa: Generador de precios de la construcción. CYPE Ingenieros, S.A.
- Fecha: 02/07/2024
- Divisa: EUR
- Costes indirectos: 3 %
- IVA: 21 %

## I Instalaciones

### IU Urbanas

#### IUL Líneas aéreas

**IUL011** Ud Apoyo de hormigón.
Poste de hormigón armado vibrado, de 9 m de altura y 250 daN de esfuerzo nominal, empotrado en dado de hormigón HM-25/B/20/X0, fabricado en central, vertido desde camión, en suelo cohesivo. Incluso excavación para cimentación con medios mecánicos, transporte y descarga. Totalmente montado.
Incluye: Replanteo. Transporte y descarga. Excavación de la cimentación. Eliminación de las tierras sueltas del fondo de la excavación. Izado del poste. Colocación y aplomado. Vertido y compactación del hormigón. Eliminación de restos, limpieza final y retirada de escombros. Carga de escombros sobre camión o contenedor.
Criterio de medición de proyecto: Número de unidades previstas, según documentación gráfica de Proyecto.
Criterio de medición de obra: Se medirá el número de unidades realmente ejecutadas según especificaciones de Proyecto.

| Código | Ud | Descripción | Rendimiento | Precio | Importe |
|---|---|---|---|---|---|
| mt35pya020bc | Ud | Poste de hormigón armado vibrado, de 9 m de altura y 250 daN de esfuerzo nominal, según UNE 207016 y UNE-EN 12843. (material) | 1 | 200.24 | 200.240 |
| mt10hmf010tOb | m³ | Hormigón HM-25/B/20/X0, fabricado en central. (material) | 0.227 | 89.91 | 20.410 |
| mq01exn010i | h | Miniretroexcavadora sobre neumáticos, de 37,5 kW. (maquinaria) | 0.33 | 52.19 | 17.223 |
| mq04cag010a | h | Camión con grúa de hasta 6 t. (maquinaria) | 0.88 | 56.47 | 49.694 |
| mo020 | h | Oficial 1ª construcción. (mano de obra) | 2.2 | 22.13 | 48.686 |
| mo077 | h | Ayudante construcción. (mano de obra) | 2.2 | 21.02 | 46.244 |
| % | % | Costes directos complementarios | 2 % | 382.497 | 7.650 |
|  |  | Costes directos |  |  | 390.147 |

Residuos:
- colocación: mt35pya020bc Poste de hormigón armado vibrado, de 9 m de altura y 250 daN de esfuerzo nominal, según UNE 207016 y UNE-EN 12843; factor de residuo 0.0242292
- colocación: mt10hmf010tOb Hormigón HM-25/B/20/X0, fabricado en central; factor de residuo 0.00133591

## Recursos

**mt35pya020bc** Ud Poste de hormigón armado vibrado, de 9 m de altura y 250 daN de esfuerzo nominal, según UNE 207016 y UNE-EN 12843
Datos técnicos: Coste energético 1052.964 MJ; Emisión de CO2 117.052 kg; Código LER 17 01 01; Masa del elemento 780 kg; Volumen 0.52 m3
Residuos:
- embalaje: re170201 Madera. (componente de residuo); rendimiento 0.579 kg; Código LER 17 02 01; Masa del elemento 1 kg; Volumen 0.000909 m3
- embalaje: re170203 Plástico. (componente de residuo); rendimiento 0.235 kg; Código LER 17 02 03; Masa del elemento 1 kg; Volumen 0.001667 m3

**mt10hmf010tOb** m³ Hormigón HM-25/B/20/X0, fabricado en central
Datos técnicos: Coste energético 1840.000 MJ; Emisión de CO2 230.000 kg; Código LER 17 01 01; Masa del elemento 2300 kg; Volumen 1.533333 m3
