# Canalización subterránea de telecomunicaciones, de tubo rígido

- Propiedad del archivo: CYPE Ingenieros S.A.
- Formato: FIEBDC-3/2016
- Programa: Generador de precios de la construcción. CYPE Ingenieros, S.A.
- Fecha: 02/07/2024
- Divisa: EUR
- Costes indirectos: 3 %
- IVA: 21 %

## I Instalaciones

### IU Urbanas

#### IUT Redes de telecomunicaciones

**IUT030** m Canalización subterránea de telecomunicaciones, de tubo rígido.
Canalización subterránea de telecomunicaciones formada por 6 tubos rígidos de PVC-U, de 160 mm de diámetro y 1,8 mm de espesor y soporte separador cada 100 cm de longitud, ejecutada en zanja, sin incluir la excavación ni el posterior relleno de la zanja. Incluso hilo guía. Totalmente montada.
Incluye: Replanteo y trazado de la zanja. Refinado de fondos y laterales a mano, con extracción de las tierras. Presentación en seco de los tubos. Colocación del hilo guía. Colocación de los tubos.
Criterio de medición de proyecto: Longitud medida en proyección horizontal, según documentación gráfica de Proyecto.
Criterio de medición de obra: Se medirá, en proyección horizontal, la longitud realmente ejecutada según especificaciones de Proyecto.

| Código | Ud | Descripción | Rendimiento | Precio | Importe |
|---|---|---|---|---|---|
| mt35tpe010j | m | Tubo rígido de PVC-U, de 160 mm de diámetro y 1,8 mm de espesor, suministrado en barras de 6 m de longitud. (material) | 6.3 | 7.06 | 44.478 |
| mt40iva040d | Ud | Soporte separador de polipropileno para 4 tubos rígidos de PVC de 160 mm de diámetro. (material) | 2 | 1.12 | 2.240 |
| mt40iva030 | m | Hilo guía de polipropileno de 3 mm de diámetro. (material) | 6.9 | 0.17 | 1.173 |
| mo020 | h | Oficial 1ª construcción. (mano de obra) | 0.827 | 22.13 | 18.302 |
| mo113 | h | Peón ordinario construcción. (mano de obra) | 0.827 | 20.78 | 17.185 |
| % | % | Costes directos complementarios | 2 % | 83.378 | 1.668 |
|  |  | Costes directos |  |  | 85.046 |

Residuos:
- colocación: mt40iva030 Hilo guía de polipropileno de 3 mm de diámetro; factor de residuo 0.0165625

## Recursos

**mt40iva030** m Hilo guía de polipropileno de 3 mm de diámetro
Datos técnicos: Coste energético 0.630 MJ; Emisión de CO2 0.074 kg; Código LER 17 04 11; Masa del elemento 0.0064 kg; Volumen 0.000004 m3
Residuos:
- embalaje: re150101 Envases de papel y cartón. (componente de residuo); rendimiento 0.065 kg; Código LER 15 01 01; Masa del elemento 1 kg; Volumen 0.001333 m3
