# Árbol de hoja caduca

- Propiedad del archivo: CYPE Ingenieros S.A.
- Formato: FIEBDC-3/2016
- Programa: Generador de precios de la construcción. CYPE Ingenieros, S.A.
- Fecha: 24/01/2025
- Divisa: EUR
- Costes indirectos: 3 %
- IVA: 21 %

## J Jardinería

### JS Suministro y plantación de especies

#### JSS Suministro de especies

**JSS020** Ud Árbol de hoja caduca.
Morera (Morus alba 'Kagayamae') de 25 a 30 cm de diámetro de tronco; suministro en contenedor estándar.
Incluye: Transporte y descarga a pie de hoyo de plantación.
Criterio de medición de proyecto: Número de unidades previstas, según documentación gráfica de Proyecto.
Criterio de medición de obra: Se medirá el número de unidades realmente suministradas según especificaciones de Proyecto.

| Código | Ud | Descripción | Rendimiento | Precio | Importe |
|---|---|---|---|---|---|
| mt48eac145l | Ud | Morera (Morus alba 'Kagayamae') de 25 a 30 cm de diámetro de tronco; suministro en contenedor estándar de 230 l. (material) | 1 | 476.01 | 476.010 |
| % | % | Costes directos complementarios | 2 % | 476.010 | 9.520 |
|  |  | Costes directos |  |  | 485.530 |
