# Cubrición decorativa del terreno, con césped sintético

- Propiedad del archivo: CYPE Ingenieros S.A.
- Formato: FIEBDC-3/2016
- Programa: Generador de precios de la construcción. CYPE Ingenieros, S.A.
- Fecha: 12/06/2024
- Divisa: EUR
- Costes indirectos: 3 %
- IVA: 21 %

## J Jardinería

### JT Decoración y tratamiento de superficies

#### JTI Superficies de materiales inertes

**JTI030** m² Cubrición decorativa del terreno, con césped sintético.
Cubrición decorativa del terreno, con césped sintético, realizada mediante: extendido de los rollos de césped sintético, compuesto de fibras de polietileno y polipropileno resistente a los rayos UV, altura de hilo 25 mm y 6600 decitex, cosidas sobre base de polipropileno a razón de 14700 mechones/m², con medios manuales; pegado de los mismos con cola y cinta de geotextil de 25 cm de anchura; y lastrado de la superficie con arena de sílice, con un rendimiento de 10 kg/m².
Incluye: Replanteo. Preparación del terreno. Corte de los rollos de césped. Extendido y pegado de los rollos de césped. Cubrición con arena. Riego. Retirada y carga de los materiales sobrantes sobre camión o contenedor.
Criterio de medición de proyecto: Superficie medida en proyección horizontal, según documentación gráfica de Proyecto.
Criterio de medición de obra: Se medirá, en proyección horizontal, la superficie realmente ejecutada según especificaciones de Proyecto.

| Código | Ud | Descripción | Rendimiento | Precio | Importe |
|---|---|---|---|---|---|
| mt48ces010a | m² | Césped sintético, compuesto de fibras de polietileno y polipropileno resistente a los rayos UV, altura de hilo 25 mm y 6600 decitex, cosidas sobre base de polipropileno a razón de 14700 mechones/m², para uso decorativo; suministrado en rollos. (material) | 1.05 | 23.15 | 24.308 |
| mt08aaa010a | m³ | Agua. (material) | 0.01 | 1.53 | 0.015 |
| mt01arp015a | kg | Arena de sílice natural, lavada y secada al horno, de granulometría comprendida entre 0,2 y 0,5 mm, presentada en sacos. (material) | 10 | 0.15 | 1.500 |
| mt48ces020 | kg | Cola, para colocación de césped sintético. (material) | 0.1 | 7.66 | 0.766 |
| mt48ces030 | m | Cinta de geotextil de 25 cm de anchura, para colocación de césped sintético. (material) | 0.6 | 1.53 | 0.918 |
| mo040 | h | Oficial 1ª jardinero. (mano de obra) | 0.11 | 22.13 | 2.434 |
| mo086 | h | Ayudante jardinero. (mano de obra) | 0.495 | 21.02 | 10.405 |
| % | % | Costes directos complementarios | 2 % | 40.346 | 0.807 |
|  |  | Costes directos |  |  | 41.153 |

Residuos:
- colocación: mt48ces010a; factor de residuo 0.0196462
- colocación: mt01arp015a Arena de sílice natural, lavada y secada al horno, de granulometría comprendida entre 0,2 y 0,5 mm, presentada en sacos; factor de residuo 0.009
- colocación: mt48ces030 Cinta de geotextil de 25 cm de anchura, para colocación de césped sintético; factor de residuo 0.011

## Recursos

**mt48ces010a** m² Césped sintético
Datos técnicos: Coste energético 226.532 MJ; Emisión de CO2 11.247 kg; Código LER 17 02 03; Masa del elemento 2.284 kg; Volumen 0.003807 m3
Residuos:
- embalaje: re170203 Plástico. (componente de residuo); rendimiento 0.054 kg; Código LER 17 02 03; Masa del elemento 1 kg; Volumen 0.001667 m3

**mt08aaa010a** m³ Agua
Datos técnicos: Coste energético 60.000 MJ; Emisión de CO2 30.000 kg

**mt01arp015a** kg Arena de sílice natural, lavada y secada al horno, de granulometría comprendida entre 0,2 y 0,5 mm, presentada en sacos
Datos técnicos: Coste energético 0.075 MJ; Emisión de CO2 0.004 kg; Código LER 01 04 09; Masa del elemento 1 kg; Volumen 0.000625 m3

**mt48ces030** m Cinta de geotextil de 25 cm de anchura, para colocación de césped sintético
Datos técnicos: Coste energético 11.141 MJ; Emisión de CO2 0.553 kg; Código LER 17 02 03; Masa del elemento 0.075 kg; Volumen 0.000125 m3
Residuos:
- embalaje: re170203 Plástico; rendimiento 0.04 kg
