# Pavimento deportivo de césped sintético para pista de tenis, sistema "COMPOSAN INDUSTRIAL Y TECNOLOGÍA"

- Propiedad del archivo: CYPE Ingenieros S.A.
- Formato: FIEBDC-3/2016
- Programa: Generador de precios de la construcción. CYPE Ingenieros, S.A.
- Fecha: 26/05/2025
- Divisa: EUR
- Costes indirectos: 3 %
- IVA: 21 %

## M Firmes y pavimentos urbanos

### MD Pavimentos deportivos

#### MDB De césped sintético

**MDB010** m² Pavimento deportivo de césped sintético para pista de tenis, sistema "COMPOSAN INDUSTRIAL Y TECNOLOGÍA".
Pavimento deportivo para pista de tenis, categoría 3 (velocidad media), según Federación Internacional de Tenis, sistema "COMPOSAN INDUSTRIAL Y TECNOLOGÍA", formado por césped sintético, Tennislife Grass ITF-3, color verde, compuesto de mechones rectos prefibrilados de 3/16" de fibra 100% polietileno resistente a los rayos UV, 5000 decitex, 110 micras de espesor, tejidos sobre base de polipropileno reforzada con una capa de fieltro, con termofijado y sellado con látex, de 12 mm de altura de pelo, 14 mm de altura total de moqueta, 2011 g/m² y 49350 mechones/m², con líneas de juego de césped sintético, Tennislife Grass ITF-3 Línea Blanca, color blanco, banda de unión de geotextil de polipropileno, Jointing Tape, de 300 mm de anchura y adhesivo de poliuretano bicomponente, lastrado con 14 kg/m² de árido silíceo, de granulometría comprendida entre 0,4 y 0,8 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit200Ha | m² | Césped sintético, Tennislife Grass ITF-3, color verde, compuesto de mechones rectos prefibrilados de 3/16" de fibra 100% polietileno resistente a los rayos UV, 5000 decitex, 110 micras de espesor, tejidos sobre base de polipropileno reforzada con una capa de fieltro, con termofijado y sellado con látex, de 12 mm de altura de pelo, 14 mm de altura total de moqueta, 2011 g/m² y 49350 mechones/m², suministrado en rollos. (material) | 1.03 | 16.47 | 16.964 |
| mt47cit205j | m | Césped sintético, Tennislife Grass ITF-3 Línea Blanca "COMPOSAN INDUSTRIAL Y TECNOLOGÍA", color blanco, de 50 mm de anchura, suministrado en rollos, para líneas de juego. (material) | 0.2 | 1.04 | 0.208 |
| mt47cit260d | kg | Adhesivo de poliuretano bicomponente "COMPOSAN INDUSTRIAL Y TECNOLOGÍA". (material) | 0.18 | 4.54 | 0.817 |
| mt47cit250m | m | Banda de unión de geotextil de polipropileno, Jointing Tape, de 300 mm de anchura "COMPOSAN INDUSTRIAL Y TECNOLOGÍA", para pistas de pádel o de tenis, de césped sintético, suministrada en rollos. (material) | 0.4 | 1.11 | 0.444 |
| mt47cit004c | kg | Árido silíceo, de granulometría comprendida entre 0,4 y 0,8 mm "COMPOSAN INDUSTRIAL Y TECNOLOGÍA", suministrado en sacos. (material) | 14 | 0.15 | 2.100 |
| mq07cel010 | h | Carretilla elevadora diesel de doble tracción de 8 t. (maquinaria) | 0.003 | 28.06 | 0.084 |
| mo041 | h | Oficial 1ª construcción de obra civil. (mano de obra) | 0.176 | 23.1 | 4.066 |
| mo087 | h | Ayudante construcción de obra civil. (mano de obra) | 0.176 | 21.94 | 3.861 |
| % | % | Costes directos complementarios | 2 % | 28.544 | 0.571 |
|  |  | Costes directos |  |  | 29.115 |

Residuos:
- colocación: mt47cit200Ha; factor de residuo 0.022
- colocación: mt47cit205j; factor de residuo 0.0110019
- colocación: mt47cit260d Adhesivo de poliuretano bicomponente "COMPOSAN INDUSTRIAL Y TECNOLOGÍA"; factor de residuo 0.039962
- colocación: mt47cit250m; factor de residuo 0.07
- colocación: mt47cit004c; factor de residuo 0.009

## Recursos

**mt47cit200Ha** m² Césped sintético
Datos técnicos: Coste energético 199.670 MJ; Emisión de CO2 9.913 kg; Código LER 17 02 03; Masa del elemento 2.011 kg; Volumen 0.003352 m3
Residuos:
- embalaje: re170203 Plástico. (componente de residuo); rendimiento 0.05 kg; Código LER 17 02 03; Masa del elemento 1 kg; Volumen 0.001667 m3

**mt47cit205j** m Césped sintético
Datos técnicos: Coste energético 13.931 MJ; Emisión de CO2 0.692 kg; Código LER 17 02 03; Masa del elemento 0.1038 kg; Volumen 0.000173 m3
Residuos:
- embalaje: re170203 Plástico; rendimiento 0.04 kg

**mt47cit260d** kg Adhesivo de poliuretano bicomponente "COMPOSAN INDUSTRIAL Y TECNOLOGÍA"
Datos técnicos: Coste energético 144.471 MJ; Emisión de CO2 7.014 kg; Código LER 17 09 04; Masa del elemento 1 kg; Volumen 0.000667 m3
Residuos:
- embalaje: re170203 Plástico; rendimiento 0.003 kg

**mt47cit250m** m Banda de unión de geotextil de polipropileno
Datos técnicos: Coste energético 11.168 MJ; Emisión de CO2 0.358 kg; Código LER 17 06 04; Masa del elemento 0.09 kg; Volumen 0.00015 m3
Residuos:
- embalaje: re170203 Plástico; rendimiento 0.001 kg

**mt47cit004c** kg Árido silíceo, de granulometría comprendida entre 0,4 y 0,8 mm "COMPOSAN INDUSTRIAL Y TECNOLOGÍA"
Datos técnicos: Coste energético 0.559 MJ; Emisión de CO2 0.028 kg; Código LER 01 04 08; Masa del elemento 1 kg; Volumen 0.000667 m3
Residuos:
- embalaje: re170203 Plástico; rendimiento 0.005 kg
