# Pavimento drenante, con rejilla alveolar y árido. Sistema Eccogravel "PROJAR"

- Propiedad del archivo: CYPE Ingenieros S.A.
- Formato: FIEBDC-3/2016
- Programa: Generador de precios de la construcción. CYPE Ingenieros, S.A.
- Fecha: 27/05/2025
- Divisa: EUR
- Costes indirectos: 3 %
- IVA: 21 %

## M Firmes y pavimentos urbanos

### MP Pavimentos urbanos

#### MPD Drenantes

**MPD202** m² Pavimento drenante, con rejilla alveolar y árido. Sistema Eccogravel "PROJAR".
Pavimento drenante, para tráfico rodado, con una resistencia a compresión de 400 N/mm² y una capacidad drenante de 16,2 l/(m²·min), sistema Eccogravel "PROJAR", formado por capa de drenaje compactada de grava filtrante sin clasificar, de 20 cm de espesor, geotextil de polipropileno, Geoland HT 400 "SOPREMA", (400 g/m²), capa de nivelación compactada de arena con granulometría de 0 a 5 mm de diámetro, limpia, de 2 cm de espesor, rejilla alveolar de polietileno de alta densidad (HDPE), Eccogravel ST40 "PROJAR", de 160x120x4 cm, color blanco, con geotextil de polipropileno incorporado en una de sus caras y capa de relleno de grava caliza seleccionada de machaqueo, color, con granulometría de 8 a 16 mm de diámetro, de 5 cm de espesor cubriendo la rejilla alveolar.
Incluye: Transporte y descarga del material a pie de tajo. Extendido y compactación de la capa de drenaje. Colocación del geotextil. Extendido y compactación de la capa de nivelación. Replanteo y corte de las rejillas alveolares. Disposición de las rejillas alveolares. Extendido y compactación de la capa de relleno.
Criterio de medición de proyecto: Superficie medida según documentación gráfica de Proyecto.
Criterio de medición de obra: Se medirá la superficie realmente ejecutada según especificaciones de Proyecto.

| Código | Ud | Descripción | Rendimiento | Precio | Importe |
|---|---|---|---|---|---|
| mt01ard030b | t | Grava filtrante sin clasificar. (material) | 0.2 | 19.35 | 3.870 |
| mt14gso030kjCb | m² | Geotextil no tejido sintético, termosoldado, de polipropileno, Geoland HT 400 "SOPREMA", con una resistencia a la tracción longitudinal de 28 kN/m, una resistencia a la tracción transversal de 32 kN/m, una apertura de cono al ensayo de perforación dinámica según UNE-EN ISO 13433 inferior a 4 mm, resistencia CBR a punzonamiento 1,5 kN y una masa superficial de 400 g/m², según UNE-EN 13252. (material) | 1.05 | 3.69 | 3.875 |
| mt01ara010a | m³ | Arena con granulometría de 0 a 5 mm de diámetro, limpia. (material) | 0.02 | 14.61 | 0.292 |
| mt18rap010g | m² | Rejilla alveolar de polietileno de alta densidad (HDPE), Eccogravel ST40 "PROJAR", de 160x120x4 cm, color blanco, con geotextil de polipropileno incorporado en una de sus caras, para estabilización de pavimentos drenantes con árido. (material) | 1.05 | 26.2 | 27.510 |
| mt01arp030e | m³ | Grava caliza seleccionada de machaqueo, color, con granulometría de 8 a 16 mm de diámetro. (material) | 0.05 | 28.83 | 1.442 |
| mq01pan070b | h | Mini pala cargadora sobre neumáticos, de 52 kW/1 m³ kW. (maquinaria) | 0.026 | 37.53 | 0.976 |
| mq02rod010d | h | Bandeja vibrante de guiado manual, de 300 kg, anchura de trabajo 70 cm, reversible. (maquinaria) | 0.029 | 7.3 | 0.212 |
| mo041 | h | Oficial 1ª construcción de obra civil. (mano de obra) | 0.22 | 23.1 | 5.082 |
| mo087 | h | Ayudante construcción de obra civil. (mano de obra) | 0.44 | 21.94 | 9.654 |
| mo040 | h | Oficial 1ª jardinero. (mano de obra) | 0.165 | 23.1 | 3.812 |
| mo086 | h | Ayudante jardinero. (mano de obra) | 0.33 | 21.94 | 7.240 |
| % | % | Costes directos complementarios | 2 % | 63.965 | 1.279 |
|  |  | Costes directos |  |  | 65.244 |

Residuos:
- colocación: mt01ard030b Grava filtrante sin clasificar; factor de residuo 0.00474561
- colocación: mt14gso030kjCb; factor de residuo 0.035
- colocación: mt01ara010a Arena con granulometría de 0 a 5 mm de diámetro, limpia; factor de residuo 0.003
- colocación: mt01arp030e Grava caliza seleccionada de machaqueo, color, con granulometría de 8 a 16 mm de diámetro; factor de residuo 0.00643088

## Recursos

**mt01ard030b** t Grava filtrante sin clasificar
Datos técnicos: Coste energético 75.000 MJ; Emisión de CO2 4.000 kg; Código LER 01 04 08; Masa del elemento 1000 kg; Volumen 0.666667 m3

**mt14gso030kjCb** m² Geotextil no tejido sintético
Datos técnicos: Coste energético 48.854 MJ; Emisión de CO2 1.616 kg; Código LER 17 06 04; Masa del elemento 0.4 kg; Volumen 0.000667 m3
Residuos:
- embalaje: re170203 Plástico. (componente de residuo); rendimiento 0.034 kg; Código LER 17 02 03; Masa del elemento 1 kg; Volumen 0.001667 m3

**mt01ara010a** m³ Arena con granulometría de 0 a 5 mm de diámetro, limpia
Datos técnicos: Coste energético 146.250 MJ; Emisión de CO2 7.800 kg; Código LER 01 04 09; Masa del elemento 1950 kg; Volumen 1.21875 m3

**mt01arp030e** m³ Grava caliza seleccionada de machaqueo, color, con granulometría de 8 a 16 mm de diámetro
Datos técnicos: Coste energético 146.250 MJ; Emisión de CO2 7.800 kg; Código LER 01 04 08; Masa del elemento 1950 kg; Volumen 1.3 m3
