# Marca vial longitudinal de enmascaramiento

- Propiedad del archivo: CYPE Ingenieros S.A.
- Formato: FIEBDC-3/2016
- Programa: Generador de precios de la construcción. CYPE Ingenieros, S.A.
- Fecha: 02/07/2024
- Divisa: EUR
- Costes indirectos: 3 %
- IVA: 21 %

## M Firmes y pavimentos urbanos

### MS Señalización viaria

#### MSH Señalización horizontal

**MSH050** m Marca vial longitudinal de enmascaramiento.
Aplicación manual de pintura alcídica color negro, para marca vial longitudinal de enmascaramiento, de 40 cm de anchura.
Incluye: Replanteo. Barrido mediante barredora mecánica. Aplicación manual de la mezcla.
Criterio de medición de proyecto: Longitud medida según documentación gráfica de Proyecto.
Criterio de medición de obra: Se medirá la longitud realmente ejecutada según especificaciones de Proyecto.

| Código | Ud | Descripción | Rendimiento | Precio | Importe |
|---|---|---|---|---|---|
| mt27mvh030c | kg | Pintura alcídica color negro, según UNE-EN 1871. (material) | 0.288 | 3.09 | 0.890 |
| mo041 | h | Oficial 1ª construcción de obra civil. (mano de obra) | 0.024 | 22.13 | 0.531 |
| mo087 | h | Ayudante construcción de obra civil. (mano de obra) | 0.012 | 21.02 | 0.252 |
| % | % | Costes directos complementarios | 2 % | 1.673 | 0.033 |
|  |  | Costes directos |  |  | 1.706 |

Residuos:
- colocación: mt27mvh030c Pintura alcídica color negro, según UNE-EN 1871; factor de residuo 0.055

## Recursos

**mt27mvh030c** kg Pintura alcídica color negro, según UNE-EN 1871
Datos técnicos: Coste energético 27.070 MJ; Emisión de CO2 1.204 kg; Código LER 08 01 11; Masa del elemento 1 kg; Volumen 0.001111 m3
Residuos:
- embalaje: re170203 Plástico. (componente de residuo); rendimiento 0.032 kg; Código LER 17 02 03; Masa del elemento 1 kg; Volumen 0.001667 m3
