# Campo de fútbol 3x3

- Propiedad del archivo: CYPE Ingenieros S.A.
- Formato: FIEBDC-3/2016
- Programa: Generador de precios de la construcción. CYPE Ingenieros, S.A.
- Fecha: 06/06/2025
- Divisa: EUR
- Costes indirectos: 3 %
- IVA: 21 %

## T Equipamiento urbano

### TA Instalaciones deportivas completas

#### TAF Campos de fútbol

**TAF005** Ud Campo de fútbol 3x3.
Campo de fútbol 3x3, de 20x10 m, con una puerta de acceso y lunas de vidrio de seguridad templado, de 12 mm de espesor, formado por una estructura metálica modular, compuesta por perfiles, tubos y pilares, de acero S235JR laminado en caliente; un conjunto de lunas de vidrio de seguridad templado, de 12 mm de espesor, con taladros para fijación a la estructura; un juego de dos redes de portería, color blanco; 8 mástiles de red de protección de fondo para fijar sobre la estructura metálica, de tubo de acero galvanizado, de 60 mm de diámetro y 2 m de altura; y 40 m² de red de protección de fondo, color blanco. Incluso elementos de fijación.
Criterio de valoración económica: El precio no incluye el pavimento deportivo.
Incluye: Replanteo. Montaje y fijación de la estructura metálica. Colocación y fijación de las lunas de vidrio. Fijación de las redes de portería. Montaje y fijación, sobre la estructura metálica, de los mástiles de las redes de protección de fondo. Fijación de las redes de protección de fondo.
Criterio de medición de proyecto: Número de unidades previstas, según documentación gráfica de Proyecto.
Criterio de medición de obra: Se medirá el número de unidades realmente ejecutadas según especificaciones de Proyecto.

| Código | Ud | Descripción | Rendimiento | Precio | Importe |
|---|---|---|---|---|---|
| mt47cit450b | Ud | Estructura metálica modular para campo de fútbol 3x3, de 20x10 m, con una puerta de acceso, compuesta por perfiles, tubos y pilares, de acero S235JR laminado en caliente, acabado lacado, color azul, con elementos de fijación. (material) | 1 | 10999.48 | 10999.480 |
| mt47cit460b | Ud | Conjunto de lunas de vidrio de seguridad templado, de 12 mm de espesor, con taladros para fijación a la estructura, para campo de fútbol 3x3, de 20x10 m, incluso tornillería, elementos auxiliares y pequeño material. (material) | 1 | 5823.7 | 5823.700 |
| mt47cit470a | Ud | Juego de dos redes de portería, color blanco, para campo de fútbol 3x3. (material) | 1 | 41.16 | 41.160 |
| mt47cit480a | Ud | Mástil de red de protección de fondo para fijar sobre la estructura metálica, de tubo de acero galvanizado, de 60 mm de diámetro y 2 m de altura, para campo de fútbol 3x3, acabado lacado, color azul, con elementos de fijación. (material) | 8 | 102.21 | 817.680 |
| mt47cit490a | m² | Red de protección de fondo, color blanco, para campo de fútbol 3x3. (material) | 40 | 2.4 | 96.000 |
| mo041 | h | Oficial 1ª construcción de obra civil. (mano de obra) | 41.855 | 23.1 | 966.851 |
| mo087 | h | Ayudante construcción de obra civil. (mano de obra) | 41.855 | 21.94 | 918.299 |
| % | % | Costes directos complementarios | 2 % | 19663.170 | 393.263 |
|  |  | Costes directos |  |  | 20056.433 |

Residuos:
- colocación: mt47cit450b; factor de residuo 0.006
- colocación: mt47cit460b; factor de residuo 0.0055
- colocación: mt47cit480a; factor de residuo 0.0053

## Recursos

**mt47cit450b** Ud Estructura metálica modular para campo de fútbol 3x3
Datos técnicos: Coste energético 21093.875 MJ; Emisión de CO2 855.192 kg; Código LER 17 04 05; Masa del elemento 1500 kg; Volumen 0.714286 m3
Residuos:
- embalaje: re170203 Plástico. (componente de residuo); rendimiento 0.04 kg; Código LER 17 02 03; Masa del elemento 1 kg; Volumen 0.001667 m3

**mt47cit460b** Ud Conjunto de lunas de vidrio de seguridad templado
Datos técnicos: Coste energético 38971.115 MJ; Emisión de CO2 2743.142 kg; Código LER 17 02 02; Masa del elemento 2160 kg; Volumen 2.16 m3
Residuos:
- embalaje: re170201 Madera. (componente de residuo); rendimiento 0.034 kg; Código LER 17 02 01; Masa del elemento 1 kg; Volumen 0.000909 m3
- embalaje: re170203 Plástico; rendimiento 0.001 kg

**mt47cit470a** Ud Juego de dos redes de portería, color blanco, para campo de fútbol 3x3
Datos técnicos: Coste energético 290.679 MJ; Emisión de CO2 14.491 kg
Residuos:
- embalaje: re150101 Envases de papel y cartón. (componente de residuo); rendimiento 0.072 kg; Código LER 15 01 01; Masa del elemento 1 kg; Volumen 0.001333 m3

**mt47cit480a** Ud Mástil de red de protección de fondo para fijar sobre la estructura metálica
Datos técnicos: Coste energético 320.135 MJ; Emisión de CO2 32.448 kg; Código LER 17 04 05; Masa del elemento 12.6 kg; Volumen 0.006 m3
Residuos:
- embalaje: re170203 Plástico; rendimiento 0.04 kg
