# Barras de flexiones

- Propiedad del archivo: CYPE Ingenieros S.A.
- Formato: FIEBDC-3/2016
- Programa: Generador de precios de la construcción. CYPE Ingenieros, S.A.
- Fecha: 06/06/2025
- Divisa: EUR
- Costes indirectos: 3 %
- IVA: 21 %

## T Equipamiento urbano

### TD Equipamientos deportivos

#### TDA Circuito de ejercicios a pie

**TDA050** Ud Barras de flexiones.
Barras de flexiones, formadas por tres postes cuadrados de 0,15 m de lado, dos de 1,20 m y otro de 1,00 m de altura vista, de madera de pino silvestre, tratada en autoclave, con clase de uso 4 según UNE-EN 335, acabada con barniz protector, con dos travesaños de acero de 1,00 m, con tornillería de acero galvanizado, embutida y protegida con tapones de seguridad, para usuarios de más de 12 años, con zona de seguridad de 18,00 m² y 0,50 m de altura libre de caída, colocación mediante soldadura.
Incluye: Replanteo. Colocación. Realización de pruebas de servicio.
Criterio de medición de proyecto: Número de unidades previstas, según documentación gráfica de Proyecto.
Criterio de medición de obra: Se medirá el número de unidades realmente ejecutadas según especificaciones de Proyecto.

| Código | Ud | Descripción | Rendimiento | Precio | Importe |
|---|---|---|---|---|---|
| mt52dep050a | Ud | Barras de flexiones, formadas por tres postes cuadrados de 0,15 m de lado, dos de 1,20 m y otro de 1,00 m de altura vista, de madera de pino silvestre, tratada en autoclave, con clase de uso 4 según UNE-EN 335, acabada con barniz protector, con dos travesaños de acero de 1,00 m, con tornillería de acero galvanizado, embutida y protegida con tapones de seguridad, para usuarios de más de 12 años, con zona de seguridad de 18,00 m² y 0,50 m de altura libre de caída, incluso elementos de fijación. Según UNE-EN 1176-1. (material) | 1 | 550.67 | 550.670 |
| mo041 | h | Oficial 1ª construcción de obra civil. (mano de obra) | 1.32 | 23.1 | 30.492 |
| mo087 | h | Ayudante construcción de obra civil. (mano de obra) | 1.98 | 21.94 | 43.441 |
| % | % | Costes directos complementarios | 2 % | 624.603 | 12.492 |
|  |  | Costes directos |  |  | 637.095 |

## Recursos

**mt52dep050a** Ud Barras de flexiones
Datos técnicos: Coste energético 7534.411 MJ; Emisión de CO2 -61.775 kg
Residuos:
- embalaje: re150101 Envases de papel y cartón. (componente de residuo); rendimiento 3.585 kg; Código LER 15 01 01; Masa del elemento 1 kg; Volumen 0.001333 m3
