# Rampa de subida y bajada

- Propiedad del archivo: CYPE Ingenieros S.A.
- Formato: FIEBDC-3/2016
- Programa: Generador de precios de la construcción. CYPE Ingenieros, S.A.
- Fecha: 06/06/2025
- Divisa: EUR
- Costes indirectos: 3 %
- IVA: 21 %

## T Equipamiento urbano

### TD Equipamientos deportivos

#### TDB Circuito de bicicletas

**TDB010** Ud Rampa de subida y bajada.
Rampa de subida y bajada para bicicletas, de madera de pino silvestre, tratada en autoclave, con clase de uso 4 según UNE-EN 335, acabada con barniz protector, de 3,50x0,40x0,35 m, con tornillería de acero galvanizado, embutida y protegida con tapones de seguridad, con zona de seguridad de 28,00 m², colocación mediante soldadura.
Incluye: Replanteo. Colocación.
Criterio de medición de proyecto: Número de unidades previstas, según documentación gráfica de Proyecto.
Criterio de medición de obra: Se medirá el número de unidades realmente ejecutadas según especificaciones de Proyecto.

| Código | Ud | Descripción | Rendimiento | Precio | Importe |
|---|---|---|---|---|---|
| mt52bic010a | Ud | Rampa de subida y bajada para bicicletas, de madera de pino silvestre, tratada en autoclave, con clase de uso 4 según UNE-EN 335, acabada con barniz protector, de 3,50x0,40x0,35 m, con tornillería de acero galvanizado, embutida y protegida con tapones de seguridad, con zona de seguridad de 28,00 m², incluso elementos de fijación. (material) | 1 | 3146.7 | 3146.700 |
| mo041 | h | Oficial 1ª construcción de obra civil. (mano de obra) | 8.8 | 23.1 | 203.280 |
| mo087 | h | Ayudante construcción de obra civil. (mano de obra) | 17.6 | 21.94 | 386.144 |
| % | % | Costes directos complementarios | 2 % | 3736.124 | 74.722 |
|  |  | Costes directos |  |  | 3810.846 |

## Recursos

**mt52bic010a** Ud Rampa de subida y bajada para bicicletas
Datos técnicos: Coste energético 26491.065 MJ; Emisión de CO2 -359.135 kg
Residuos:
- embalaje: re150101 Envases de papel y cartón. (componente de residuo); rendimiento 4.194 kg; Código LER 15 01 01; Masa del elemento 1 kg; Volumen 0.001333 m3
