# Portería de fútbol

- Propiedad del archivo: CYPE Ingenieros S.A.
- Formato: FIEBDC-3/2016
- Programa: Generador de precios de la construcción. CYPE Ingenieros, S.A.
- Fecha: 26/06/2025
- Divisa: EUR
- Costes indirectos: 3 %
- IVA: 21 %

## T Equipamiento urbano

### TD Equipamientos deportivos

#### TDG Juegos deportivos

**TDG110** Ud Portería de fútbol.
Portería fija de fútbol 11 de 7,32 m de base y 2,44 m de altura formada por: postes y larguero de sección rectangular de 120x100 mm, de aluminio lacado en color blanco y red de polietileno con cuerdas de 3,5 mm de diámetro con soportes de poliamida para sujeción de la red a la portería, colocación mediante soldadura.
Criterio de valoración económica: El precio no incluye la superficie soporte.
Incluye: Replanteo. Colocación.
Criterio de medición de proyecto: Número de unidades previstas, según documentación gráfica de Proyecto.
Criterio de medición de obra: Se medirá el número de unidades realmente ejecutadas según especificaciones de Proyecto.

| Código | Ud | Descripción | Rendimiento | Precio | Importe |
|---|---|---|---|---|---|
| mt52dep320l | Ud | Portería fija de fútbol 11 de 7,32 m de base y 2,44 m de altura formada por: postes y larguero de sección rectangular de 120x100 mm, de aluminio lacado en color blanco y red de polietileno con cuerdas de 3,5 mm de diámetro con soportes de poliamida para sujeción de la red a la portería, incluso botes de acero para empotrar los postes. (material) | 1 | 1036.98 | 1036.980 |
| mo041 | h | Oficial 1ª construcción de obra civil. (mano de obra) | 1.925 | 23.1 | 44.468 |
| mo087 | h | Ayudante construcción de obra civil. (mano de obra) | 1.925 | 21.94 | 42.235 |
| mo011 | h | Oficial 1ª montador. (mano de obra) | 0.825 | 23.74 | 19.586 |
| mo080 | h | Ayudante montador. (mano de obra) | 0.825 | 21.94 | 18.101 |
| % | % | Costes directos complementarios | 2 % | 1161.370 | 23.227 |
|  |  | Costes directos |  |  | 1184.597 |

## Recursos

**mt52dep320l** Ud Portería fija de fútbol 11 de 7,32 m de base y 2,44 m de altura formada por: postes y larguero de sección rectangular
Datos técnicos: Coste energético 8437.483 MJ; Emisión de CO2 617.425 kg
Residuos:
- embalaje: re150101 Envases de papel y cartón. (componente de residuo); rendimiento 3.666 kg; Código LER 15 01 01; Masa del elemento 1 kg; Volumen 0.001333 m3
