# Red de protección de pista deportiva

- Propiedad del archivo: CYPE Ingenieros S.A.
- Formato: FIEBDC-3/2016
- Programa: Generador de precios de la construcción. CYPE Ingenieros, S.A.
- Fecha: 06/06/2025
- Divisa: EUR
- Costes indirectos: 3 %
- IVA: 21 %

## T Equipamiento urbano

### TD Equipamientos deportivos

#### TDG Juegos deportivos

**TDG170** Ud Red de protección de pista deportiva.
Red de protección de pista deportiva, fija, especialmente indicada para campos de fútbol 8, de fútbol 11, de fútbol sala o de balonmano, para evitar la salida de balones del campo, de 10 m de longitud y 4 m de altura, de cuerdas de nylon de 100x100 mm de luz de malla y 3 mm de diámetro, cosida con cable de acero trenzado superior e inferiormente y sujeta a postes de tubo de acero de 90 mm de diámetro, de 4,8 m de altura y 5 mm de espesor, colocados cada 5 m, colocación mediante soldadura de 0,80x0,80x1,00 m.
Criterio de valoración económica: El precio no incluye la superficie soporte.
Incluye: Replanteo. Colocación.
Criterio de medición de proyecto: Número de unidades previstas, según documentación gráfica de Proyecto.
Criterio de medición de obra: Se medirá el número de unidades realmente ejecutadas según especificaciones de Proyecto.

| Código | Ud | Descripción | Rendimiento | Precio | Importe |
|---|---|---|---|---|---|
| mt52dep380a | m² | Red de protección de pista deportiva, de cuerdas de nylon de 100x100 mm de luz de malla y 3 mm de diámetro, con ganchos de acero galvanizado para sujetar la red. (material) | 40 | 3.06 | 122.400 |
| mt52dep390a | Ud | Poste de tubo de acero galvanizado de 90 mm de diámetro, de 4,8 m de altura y 5 mm de espesor, con botes de acero para empotrar los postes, anillas para colocar los cables y tensores para fijar la red. (material) | 3 | 61.62 | 184.860 |
| mt52dep400d | m | Cable de acero trenzado de 15 mm de diámetro. (material) | 20 | 4.6 | 92.000 |
| mo041 | h | Oficial 1ª construcción de obra civil. (mano de obra) | 0.11 | 23.1 | 2.541 |
| mo087 | h | Ayudante construcción de obra civil. (mano de obra) | 4.264 | 21.94 | 93.552 |
| mo011 | h | Oficial 1ª montador. (mano de obra) | 4.73 | 23.74 | 112.290 |
| % | % | Costes directos complementarios | 2 % | 607.643 | 12.153 |
|  |  | Costes directos |  |  | 619.796 |

Residuos:
- colocación: mt52dep380a; factor de residuo 0.044
- colocación: mt52dep390a; factor de residuo 0.0053
- colocación: mt52dep400d Cable de acero trenzado de 15 mm de diámetro; factor de residuo 0.0121011

## Recursos

**mt52dep380a** m² Red de protección de pista deportiva
Datos técnicos: Coste energético 9.121 MJ; Emisión de CO2 0.299 kg; Código LER 20 01 11; Masa del elemento 0.22 kg; Volumen 0.000293 m3

**mt52dep390a** Ud Poste de tubo de acero galvanizado de 90 mm de diámetro
Datos técnicos: Coste energético 1321.625 MJ; Emisión de CO2 134.592 kg; Código LER 17 04 05; Masa del elemento 52.5 kg; Volumen 0.025 m3
Residuos:
- embalaje: re170203 Plástico. (componente de residuo); rendimiento 0.04 kg; Código LER 17 02 03; Masa del elemento 1 kg; Volumen 0.001667 m3

**mt52dep400d** m Cable de acero trenzado de 15 mm de diámetro
Datos técnicos: Coste energético 3.795 MJ; Emisión de CO2 0.216 kg; Código LER 17 04 11; Masa del elemento 0.267 kg; Volumen 0.000178 m3
Residuos:
- embalaje: re150101 Envases de papel y cartón. (componente de residuo); rendimiento 0.075 kg; Código LER 15 01 01; Masa del elemento 1 kg; Volumen 0.001333 m3
