# Farola con columna metálica

- Propiedad del archivo: CYPE Ingenieros S.A.
- Formato: FIEBDC-3/2016
- Programa: Generador de precios de la construcción. CYPE Ingenieros, S.A.
- Fecha: 12/06/2024
- Divisa: EUR
- Costes indirectos: 3 %
- IVA: 21 %

## T Equipamiento urbano

### TI Iluminación viaria

#### TIF Farolas

**TIF010** Ud Farola con columna metálica.
Farola, modelo Rama Garden "SANTA & COLE", de 5200 mm de altura, compuesta por columna cilíndrica de aluminio anodizado, de 114 mm de diámetro y 1 luminaria doble de policarbonato, de 70 W de potencia máxima, de 16100x190x95 mm, con óptica de alto rendimiento de tecnología led y 48 led de 1,5 W, clase de protección I, grado de protección IP66. Incluso dado de cimentación realizado con hormigón en masa HM-20/P/20/X0, accesorios y elementos de anclaje. Totalmente montada, conexionada y comprobada.
Criterio de valoración económica: El precio no incluye la excavación.
Incluye: Formación de cimentación de hormigón en masa. Preparación de la superficie de apoyo. Fijación de la columna. Colocación de la luminaria doble. Conexionado. Limpieza del elemento.
Criterio de medición de proyecto: Número de unidades previstas, según documentación gráfica de Proyecto.
Criterio de medición de obra: Se medirá el número de unidades realmente ejecutadas según especificaciones de Proyecto.

| Código | Ud | Descripción | Rendimiento | Precio | Importe |
|---|---|---|---|---|---|
| mt10hmf010tLc | m³ | Hormigón HM-20/P/20/X0, fabricado en central. (material) | 0.254 | 83.57 | 21.227 |
| mt34syc017pd | Ud | Farola, modelo Rama Garden "SANTA & COLE", de 5200 mm de altura, compuesta por columna cilíndrica de aluminio anodizado, de 114 mm de diámetro y 1 luminaria doble de policarbonato, de 70 W de potencia máxima, de 16100x190x95 mm, con óptica de alto rendimiento de tecnología led y 48 led de 1,5 W, clase de protección I, grado de protección IP66, incluso placa base y pernos de anclaje. (material) | 1 | 3933.38 | 3933.380 |
| mq07gte010a | h | Grúa autopropulsada de brazo telescópico con una capacidad de elevación de 12 t y 20 m de altura máxima de trabajo. (maquinaria) | 0.22 | 55.96 | 12.311 |
| mq07cce010a | h | Camión con cesta elevadora de brazo articulado de 16 m de altura máxima de trabajo y 260 kg de carga máxima. (maquinaria) | 0.385 | 21.68 | 8.347 |
| mo020 | h | Oficial 1ª construcción. (mano de obra) | 0.33 | 22.13 | 7.303 |
| mo113 | h | Peón ordinario construcción. (mano de obra) | 0.22 | 20.78 | 4.572 |
| mo003 | h | Oficial 1ª electricista. (mano de obra) | 0.55 | 22.74 | 12.507 |
| mo102 | h | Ayudante electricista. (mano de obra) | 0.55 | 20.98 | 11.539 |
| % | % | Costes directos complementarios | 2 % | 4011.186 | 80.224 |
|  |  | Costes directos |  |  | 4091.410 |

Residuos:
- colocación: mt10hmf010tLc Hormigón HM-20/P/20/X0, fabricado en central; factor de residuo 0.00139589

## Recursos

**mt10hmf010tLc** m³ Hormigón HM-20/P/20/X0, fabricado en central
Datos técnicos: Coste energético 1840.000 MJ; Emisión de CO2 230.000 kg; Código LER 17 01 01; Masa del elemento 2300 kg; Volumen 1.533333 m3

**mt34syc017pd** Ud Farola, modelo Rama Garden "SANTA & COLE"
Datos técnicos: Coste energético 3870.453 MJ; Emisión de CO2 284.154 kg
Residuos:
- embalaje: re150101 Envases de papel y cartón. (componente de residuo); rendimiento 0.35 kg; Código LER 15 01 01; Masa del elemento 1 kg; Volumen 0.001333 m3
