# Balancín

- Propiedad del archivo: CYPE Ingenieros S.A.
- Formato: FIEBDC-3/2016
- Programa: Generador de precios de la construcción. CYPE Ingenieros, S.A.
- Fecha: 12/06/2024
- Divisa: EUR
- Costes indirectos: 3 %
- IVA: 21 %

## T Equipamiento urbano

### TJ Áreas de juegos infantiles

#### TJJ Juegos infantiles

**TJJ020** Ud Balancín.
Balancín de tubo de acero pintado al horno y paneles HPL, de 2 plazas, para niños de 3 a 8 años, con zona de seguridad de 11,50 m² y 1,00 m de altura libre de caída. Colocación en obra: con tacos químicos, sobre una base de hormigón.
Incluye: Replanteo. Excavación. Hormigonado de la base de apoyo. Fijación del juego infantil. Realización de pruebas de servicio.
Criterio de medición de proyecto: Número de unidades previstas, según documentación gráfica de Proyecto.
Criterio de medición de obra: Se medirá el número de unidades realmente ejecutadas según especificaciones de Proyecto.

| Código | Ud | Descripción | Rendimiento | Precio | Importe |
|---|---|---|---|---|---|
| mt10hmf010tLc | m³ | Hormigón HM-20/P/20/X0, fabricado en central. (material) | 0.2 | 83.57 | 16.714 |
| mt50spl105b | Ud | Fijación compuesta por taco químico, arandela y tornillo de acero. (material) | 4 | 5.82 | 23.280 |
| mt52jig020a | Ud | Balancín de tubo de acero pintado al horno y paneles HPL, de 2 plazas, con muelles de acero y asientos de polietileno, para niños de 3 a 8 años, con zona de seguridad de 11,50 m² y 1,00 m de altura libre de caída, con elementos de fijación. Según UNE-EN 1176-1 y UNE-EN 1176-6. (material) | 1 | 1609.11 | 1609.110 |
| mo041 | h | Oficial 1ª construcción de obra civil. (mano de obra) | 3.3 | 22.13 | 73.029 |
| mo087 | h | Ayudante construcción de obra civil. (mano de obra) | 3.3 | 21.02 | 69.366 |
| % | % | Costes directos complementarios | 2 % | 1791.499 | 35.830 |
|  |  | Costes directos |  |  | 1827.329 |

Residuos:
- colocación: mt10hmf010tLc Hormigón HM-20/P/20/X0, fabricado en central; factor de residuo 0.00139589

## Recursos

**mt10hmf010tLc** m³ Hormigón HM-20/P/20/X0, fabricado en central
Datos técnicos: Coste energético 1840.000 MJ; Emisión de CO2 230.000 kg; Código LER 17 01 01; Masa del elemento 2300 kg; Volumen 1.533333 m3

**mt52jig020a** Ud Balancín de tubo de acero pintado al horno y paneles HPL
Datos técnicos: Coste energético 611.782 MJ; Emisión de CO2 29.185 kg
Residuos:
- embalaje: re150101 Envases de papel y cartón. (componente de residuo); rendimiento 3.809 kg; Código LER 15 01 01; Masa del elemento 1 kg; Volumen 0.001333 m3
