# Tobogán

- Propiedad del archivo: CYPE Ingenieros S.A.
- Formato: FIEBDC-3/2016
- Programa: Generador de precios de la construcción. CYPE Ingenieros, S.A.
- Fecha: 12/06/2024
- Divisa: EUR
- Costes indirectos: 3 %
- IVA: 21 %

## T Equipamiento urbano

### TJ Áreas de juegos infantiles

#### TJJ Juegos infantiles

**TJJ050** Ud Tobogán.
Tobogán de placas de polietileno de alta densidad, para niños de 2 a 6 años, con zona de seguridad de 16,00 m² y 1,00 m de altura libre de caída. Colocación en obra: con tacos químicos, sobre una superficie base.
Criterio de valoración económica: El precio no incluye la superficie base.
Incluye: Replanteo. Fijación del juego infantil. Realización de pruebas de servicio.
Criterio de medición de proyecto: Número de unidades previstas, según documentación gráfica de Proyecto.
Criterio de medición de obra: Se medirá el número de unidades realmente ejecutadas según especificaciones de Proyecto.

| Código | Ud | Descripción | Rendimiento | Precio | Importe |
|---|---|---|---|---|---|
| mt50spl105b | Ud | Fijación compuesta por taco químico, arandela y tornillo de acero. (material) | 8 | 5.82 | 46.560 |
| mt52jig050a | Ud | Tobogán de placas de polietileno de alta densidad, rampa de polietileno, barra de seguridad y escalones de poliuretano con núcleo de acero, para niños de 2 a 6 años, con zona de seguridad de 16,00 m² y 1,00 m de altura libre de caída, con elementos de fijación. Según UNE-EN 1176-1 y UNE-EN 1176-3. (material) | 1 | 1930.93 | 1930.930 |
| mo041 | h | Oficial 1ª construcción de obra civil. (mano de obra) | 2.75 | 22.13 | 60.858 |
| mo087 | h | Ayudante construcción de obra civil. (mano de obra) | 2.75 | 21.02 | 57.805 |
| % | % | Costes directos complementarios | 2 % | 2096.153 | 41.923 |
|  |  | Costes directos |  |  | 2138.076 |

## Recursos

**mt52jig050a** Ud Tobogán de placas de polietileno de alta densidad
Datos técnicos: Coste energético 13931.988 MJ; Emisión de CO2 517.806 kg
Residuos:
- embalaje: re150101 Envases de papel y cartón. (componente de residuo); rendimiento 3.89 kg; Código LER 15 01 01; Masa del elemento 1 kg; Volumen 0.001333 m3
