# Pavimento absorbedor de impactos, de material granular

- Propiedad del archivo: CYPE Ingenieros S.A.
- Formato: FIEBDC-3/2016
- Programa: Generador de precios de la construcción. CYPE Ingenieros, S.A.
- Fecha: 26/06/2025
- Divisa: EUR
- Costes indirectos: 3 %
- IVA: 21 %

## T Equipamiento urbano

### TJ Áreas de juegos infantiles

#### TJR Pavimentos absorbedores de impactos

**TJR010** m² Pavimento absorbedor de impactos, de material granular.
Pavimento absorbedor de impactos para una altura máxima de caída de 3,0 m, en áreas exteriores de juegos infantiles, formado por una capa de gravilla, no compactada, de 30 cm de espesor.
Incluye: Transporte y descarga del material a pie de tajo. Extendido y nivelación del material.
Criterio de medición de proyecto: Superficie medida según documentación gráfica de Proyecto.
Criterio de medición de obra: Se medirá la superficie realmente ejecutada según especificaciones de Proyecto.

| Código | Ud | Descripción | Rendimiento | Precio | Importe |
|---|---|---|---|---|---|
| mt01arp032c | m³ | Gravilla de canto rodado lavado de 2 a 8 mm de diámetro. (material) | 0.3 | 30.65 | 9.195 |
| mq01pan070b | h | Mini pala cargadora sobre neumáticos, de 52 kW/1 m³ kW. (maquinaria) | 0.11 | 37.53 | 4.128 |
| mo087 | h | Ayudante construcción de obra civil. (mano de obra) | 0.055 | 21.94 | 1.207 |
| % | % | Costes directos complementarios | 2 % | 14.530 | 0.291 |
|  |  | Costes directos |  |  | 14.821 |

Residuos:
- colocación: mt01arp032c Gravilla de canto rodado lavado de 2 a 8 mm de diámetro; factor de residuo 0.0061746

## Recursos

**mt01arp032c** m³ Gravilla de canto rodado lavado de 2 a 8 mm de diámetro
Datos técnicos: Coste energético 146.250 MJ; Emisión de CO2 7.800 kg; Código LER 17 05 04; Masa del elemento 1950 kg; Volumen 1.21875 m3
