# Pavimento absorbedor de impactos, de césped sintético con base amortiguadora incorporada

- Propiedad del archivo: CYPE Ingenieros S.A.
- Formato: FIEBDC-3/2016
- Programa: Generador de precios de la construcción. CYPE Ingenieros, S.A.
- Fecha: 24/01/2025
- Divisa: EUR
- Costes indirectos: 3 %
- IVA: 21 %

## T Equipamiento urbano

### TJ Áreas de juegos infantiles

#### TJR Pavimentos absorbedores de impactos

**TJR020** m² Pavimento absorbedor de impactos, de césped sintético con base amortiguadora incorporada.
Pavimento absorbedor de impactos para una altura máxima de caída de 1,0 m, en áreas de juegos infantiles, formado por césped sintético, compuesto de mechones rizados monofilamento de fibra 100% polietileno, tejidos sobre base amortiguadora de espuma de polietileno drenante, de 30 mm de espesor, color negro, banda de unión de 300 mm de anchura y adhesivo especial de poliuretano bicomponente, lastrado con 5 kg/m² de arena de sílice natural, de granulometría comprendida entre 0,2 y 0,5 mm.
Criterio de valoración económica: El precio no incluye la superficie base.
Incluye: Replanteo. Colocación del césped sintético. Lastrado de la superficie.
Criterio de medición de proyecto: Superficie medida según documentación gráfica de Proyecto.
Criterio de medición de obra: Se medirá la superficie realmente ejecutada según especificaciones de Proyecto.

| Código | Ud | Descripción | Rendimiento | Precio | Importe |
|---|---|---|---|---|---|
| mt47adc505d | m² | Césped sintético, compuesto de mechones rizados monofilamento de fibra 100% polietileno resistente a los rayos UV, tejidos sobre base amortiguadora de espuma de polietileno drenante, de 30 mm de espesor, color negro, según UNE-EN 1177. (material) | 1.05 | 41.38 | 43.449 |
| mt01arp015a | kg | Arena de sílice natural, lavada y secada al horno, de granulometría comprendida entre 0,2 y 0,5 mm, presentada en sacos. (material) | 5 | 0.15 | 0.750 |
| mt15rev070b | m | Banda de unión para césped sintético en áreas de juegos infantiles, realizada con membrana geotextil multicapa, impermeable y reforzada, compuesta de poliolefinas termoplásticas, provista de fibra para la adhesión en ambas caras, de 0,6 mm de espesor, suministrada en rollos de 300 mm de anchura y 100 m de longitud. (material) | 0.7 | 1.88 | 1.316 |
| mt47adc110a | kg | Adhesivo especial de poliuretano bicomponente. (material) | 0.3 | 4.77 | 1.431 |
| mo041 | h | Oficial 1ª construcción de obra civil. (mano de obra) | 0.11 | 23.1 | 2.541 |
| mo087 | h | Ayudante construcción de obra civil. (mano de obra) | 0.11 | 21.94 | 2.413 |
| % | % | Costes directos complementarios | 2 % | 51.900 | 1.038 |
|  |  | Costes directos |  |  | 52.938 |

Residuos:
- colocación: mt47adc505d; factor de residuo 0.0118831
- colocación: mt01arp015a Arena de sílice natural, lavada y secada al horno, de granulometría comprendida entre 0,2 y 0,5 mm, presentada en sacos; factor de residuo 0.009
- colocación: mt15rev070b; factor de residuo 0.011
- colocación: mt47adc110a Adhesivo especial de poliuretano bicomponente; factor de residuo 0.038685

## Recursos

**mt47adc505d** m² Césped sintético
Datos técnicos: Coste energético 245.338 MJ; Emisión de CO2 12.181 kg; Código LER 17 02 03; Masa del elemento 2.464 kg; Volumen 0.004107 m3
Residuos:
- embalaje: re170203 Plástico. (componente de residuo); rendimiento 0.068 kg; Código LER 17 02 03; Masa del elemento 1 kg; Volumen 0.001667 m3

**mt01arp015a** kg Arena de sílice natural, lavada y secada al horno, de granulometría comprendida entre 0,2 y 0,5 mm, presentada en sacos
Datos técnicos: Coste energético 0.075 MJ; Emisión de CO2 0.004 kg; Código LER 01 04 09; Masa del elemento 1 kg; Volumen 0.000625 m3

**mt15rev070b** m Banda de unión para césped sintético en áreas de juegos infantiles
Datos técnicos: Coste energético 31.970 MJ; Emisión de CO2 1.587 kg; Código LER 17 02 03; Masa del elemento 0.29 kg; Volumen 0.000483 m3
Residuos:
- embalaje: re170203 Plástico; rendimiento 0.04 kg

**mt47adc110a** kg Adhesivo especial de poliuretano bicomponente
Datos técnicos: Coste energético 144.471 MJ; Emisión de CO2 7.014 kg; Código LER 17 09 04; Masa del elemento 1 kg; Volumen 0.000667 m3
Residuos:
- embalaje: re170203 Plástico; rendimiento 0.003 kg
