# Valla para área de juegos infantiles

- Propiedad del archivo: CYPE Ingenieros S.A.
- Formato: FIEBDC-3/2016
- Programa: Generador de precios de la construcción. CYPE Ingenieros, S.A.
- Fecha: 06/06/2025
- Divisa: EUR
- Costes indirectos: 3 %
- IVA: 21 %

## T Equipamiento urbano

### TJ Áreas de juegos infantiles

#### TJV Vallados

**TJV010** m Valla para área de juegos infantiles.
Valla para área de juegos infantiles, de 0,90 m de altura, formada por postes verticales y dos travesaños horizontales de acero galvanizado en caliente, pintado al horno, y lamas verticales de polietileno, de varios colores. Colocación en obra: con tacos químicos, sobre una base de hormigón.
Incluye: Replanteo. Excavación. Hormigonado de la base de apoyo. Fijación del elemento.
Criterio de medición de proyecto: Longitud medida según documentación gráfica de Proyecto, deduciendo la longitud de los huecos de puertas y cancelas.
Criterio de medición de obra: Se medirá la longitud realmente ejecutada según especificaciones de Proyecto, deduciendo la longitud de los huecos de puertas y cancelas.

| Código | Ud | Descripción | Rendimiento | Precio | Importe |
|---|---|---|---|---|---|
| mt10hmf010tLc | m³ | Hormigón HM-20/P/20/X0, fabricado en central. (material) | 0.15 | 83.57 | 12.536 |
| mt50spl105b | Ud | Fijación compuesta por taco químico, arandela y tornillo de acero. (material) | 4 | 5.82 | 23.280 |
| mt52jig100l | m | Valla para área de juegos infantiles, de 0,90 m de altura, formada por postes verticales y dos travesaños horizontales de acero galvanizado en caliente, pintado al horno, y lamas verticales de polietileno, de varios colores, con tornillería de acero galvanizado, embutida y protegida con tapones de seguridad, con elementos de fijación. (material) | 1 | 171.64 | 171.640 |
| mo041 | h | Oficial 1ª construcción de obra civil. (mano de obra) | 1.43 | 23.1 | 33.033 |
| mo087 | h | Ayudante construcción de obra civil. (mano de obra) | 1.43 | 21.94 | 31.374 |
| % | % | Costes directos complementarios | 2 % | 271.863 | 5.437 |
|  |  | Costes directos |  |  | 277.300 |

Residuos:
- colocación: mt10hmf010tLc Hormigón HM-20/P/20/X0, fabricado en central; factor de residuo 0.00139589

## Recursos

**mt10hmf010tLc** m³ Hormigón HM-20/P/20/X0, fabricado en central
Datos técnicos: Coste energético 1840.000 MJ; Emisión de CO2 230.000 kg; Código LER 17 01 01; Masa del elemento 2300 kg; Volumen 1.533333 m3

**mt52jig100l** m Valla para área de juegos infantiles
Datos técnicos: Coste energético 1633.034 MJ; Emisión de CO2 71.899 kg
Residuos:
- embalaje: re150101 Envases de papel y cartón. (componente de residuo); rendimiento 0.384 kg; Código LER 15 01 01; Masa del elemento 1 kg; Volumen 0.001333 m3
